# Structure métallique avec plancher unidirectionnel

- Propriété du fichier: CYPE INGENIEROS, S.A.
- Format: FIEBDC-3/2002
- Zone géographique: Algérie
- Devise: DZD
- Coûts indirects: 3.00 %
- Frais généraux: 13.00 %
- Bénéfice: 6.00 %
- TVA: 19.00 %

## G Structure et gros oeuvre

### GO Poteaux, poutres et ossatures

#### GOA Acier

**GOA030** m² Structure métallique avec plancher unidirectionnel.
Structure métallique réalisée avec des portiques en acier NF EN 10025 S275JR, dans des profilés laminés à chaud, finition avec impression antioxydante, avec assemblages soudés sur site, composée des éléments suivants: PLANCHER: 25 = 20+5 cm d'épaisseur; poutrelles métalliques simples IPE 100; entrevous en terre cuite, 60x25x20 cm; dalle de compression en béton armé de 5 cm d'épaisseur, réalisée avec béton confectionné sur le chantier BCN: CPJ-CEM II/A 32,5 - TP - B 40 - 15/25 - E: 2a - BA - P 18-305, coulage avec des moyens manuels, volume de béton 0,08 m³/m², acier Fe E 500 dans la zone de renfort aux moments négatifs, quantité 1,8 kg/m³ et treillis soudé 100x100 mm et Ø 3,0-3,0 mm, en acier Fe E 500, comme armature de répartition; montage et démontage du système de coffrage; POUTRES: métalliques simples, des séries IPN, IPE, HEA, HEB ou HEM, avec une quantité approximative de 25 kg/m²; POTEAUX: métalliques simples, des séries IPN, IPE, HEA, HEB ou HEM, avec une quantité approximative de 3,8 kg/m².
Critère d'évaluation économique: Le prix comprend le ferraillage de l'armature (coupe, façonnage et assemblage des éléments) sur l'aire de ferraillage en chantier, la pose en coffrage sur site, les soudures, les coupes, les épointages, les pièces spéciales, les plaques d'ancrage et les platines de liaison poteau-poteau, les douilles et les éléments auxiliaires de montage, mais il ne comprend pas les plaques d'ancrage des poteaux aux fondations.
Inclut: POTEAUX: Nettoyage et préparation du plan d'appui. Implantation et marquage des axes. Mise en place et fixation provisoire du poteau. Aplomb et nivellement. Exécution des assemblages. PLANCHER ET POUTRES: Implantation du système de coffrage. Montage du système de coffrage. Nettoyage et préparation du plan d'appui des poutres. Implantation et marquage des axes des poutres. Mise en place et fixation provisoire des poutres. Présentation des poutrelles. Exécution des assemblages. Vérification finale de l'aplomb et des niveaux. Mise en place des entrevous. Mise en place des armatures avec des séparateurs homologués. Préparation du béton. Coulage et compactage du béton. Réglage et nivellement de la dalle de compression. Séchage du béton. Démontage du système de coffrage. Réparation des défauts superficiels du béton.
Critère pour le métré: Surface mesurée en grandeur nature à partir des faces extérieures des chaînages du périmètre, selon documentation graphique du Projet, en déduisant les ouvertures de surface supérieure à 6 m².
Critère pour le mémoire: On mesurera, en grandeur réelle, à partir des faces extérieures des chaînages périmétrique, la surface réellement exécutée selon les spécifications du Projet, en déduisant les ouvertures de surface supérieure à 6 m².

| Code | U | Désignation | Quantité | Prix | Montant |
|---|---|---|---|---|---|
| mt08evm010 | m² | Système de coffrage partiel en bois, récupérable, pour la réalisation de remplissage des zones d'appui dans des planchers de poutrelles métalliques et entrevous, dûment étayé, amortissable en 50 utilisations, jusqu'à 4,5 m de hauteur. (matériau) | 0.100 | 3158.13 | 315.81 |
| mt07bce010e | U | Entrevous en terre cuite, 60x25x20 cm, selon NF EN 15037-3. Comprend les pièces spéciales. (matériau) | 6.000 | 225.61 | 1353.66 |
| mt07ala010deb | kg | Acier laminé NF EN 10025 S275JR, en profilés laminés à chaud, pièces simples, pour applications structurales, finition avec impression antioxydante. Travaillé et monté en atelier, à placer avec assemblages soudés sur site. (matériau) | 42.165 | 216.59 | 9132.52 |
| mt07aco055e | kg | Barres en acier haute adhérence, Fe E 500, de divers diamètres. (matériau) | 1.800 | 131.14 | 236.05 |
| mt08var050 | kg | Fil de fer galvanisé pour attacher, de 1,30 mm de diamètre. (matériau) | 0.022 | 189.49 | 4.17 |
| mt07ame100aaa | m² | Treillis soudé 100x100 mm, fils porteurs de 3 mm de diamètre et fils de répartition de 3 mm de diamètre, en acier Fe E 500. (matériau) | 1.100 | 144.25 | 158.68 |
| mq06hor010 | h | Bétonnière électrique avec une capacité de gâchage de 160 l. (matériel) | 0.048 | 333.01 | 15.98 |
| mq08sol010 | h | Poste d'oxycoupage, avec acétylène comme combustible et oxygène comme comburant. (matériel) | 0.010 | 796.75 | 7.97 |
| mq08sol020 | h | Équipement et éléments auxiliaires pour soudure électrique. (matériel) | 0.748 | 330.50 | 247.21 |
| mq07gte010a | h | Grue autopropulsée à bras télescopique avec une capacité d'élévation de 12 t et 20 m de hauteur maximale de travail. (matériel) | 0.010 | 5297.27 | 52.97 |
| op00lla010 |  | Clé à choc. | 1.000 | 0.00 | 0.00 |
| op00cor020 |  | Coupeuse manuelle de métal, à disque. | 1.000 | 0.00 | 0.00 |
| au00auh040 |  | Vibreur de béton, électrique. | 1.000 | 0.00 | 0.00 |
| au00auh060 |  | Plateforme pour soudure en hauteur. | 1.000 | 0.00 | 0.00 |
| mo047 | h | Compagnon professionnel III/CP2 charpentier métal. (main-d'œuvre) | 0.850 | 726.48 | 617.51 |
| mo094 | h | Ouvrier professionnel II/OP charpentier métal. (main-d'œuvre) | 0.501 | 542.69 | 271.89 |
| mo044 | h | Compagnon professionnel III/CP2 coffreur. (main-d'œuvre) | 0.066 | 726.48 | 47.95 |
| mo091 | h | Ouvrier professionnel II/OP coffreur. (main-d'œuvre) | 0.066 | 542.69 | 35.82 |
| mo043 | h | Compagnon professionnel III/CP2 ferrailleur. (main-d'œuvre) | 0.050 | 726.48 | 36.32 |
| mo090 | h | Ouvrier professionnel II/OP ferrailleur. (main-d'œuvre) | 0.052 | 542.69 | 28.22 |
| mo113 | h | Ouvrier d'exécution I/OE1 construction. (main-d'œuvre) | 0.096 | 502.77 | 48.27 |
| mo112 | h | Ouvrier d'exécution I/OE2 construction. (main-d'œuvre) | 0.100 | 511.00 | 51.10 |
| mo045 | h | Compagnon professionnel III/CP2 bétonneur. (main-d'œuvre) | 0.029 | 726.48 | 21.07 |
| mo092 | h | Ouvrier professionnel II/OP bétonneur. (main-d'œuvre) | 0.114 | 542.69 | 61.87 |
| % | % | Frais de chantier des unités d'ouvrage | 2 % | 12745.04 | 254.90 |
|  |  | Coûts directs |  |  | 12999.94 |
