# Ensemble d'appareils sanitaires, "ROCA"

- Propriété du fichier: CYPE INGENIEROS, S.A.
- Format: FIEBDC-3/2002
- Zone géographique: Algérie
- Devise: DZD
- Coûts indirects: 3.00 %
- Frais généraux: 13.00 %
- Bénéfice: 6.00 %
- TVA: 19.00 %

## T Équipements techniques

### TB Équipements sanitaires

#### TBS Salle de bain

**TBS020** U Ensemble d'appareils sanitaires, "ROCA".
Ensemble d'appareils sanitaires pour toilettes constitué de: lavabo mural, en porcelaine sanitaire, modèle Dama "ROCA", couleur Blanco, de 1000x460 mm, avec jeu de fixation; cuvette de WC à réservoir bas, en porcelaine sanitaire, modèle Dama "ROCA", couleur Blanco, de 365x660x760 mm, avec jeu de fixation, avec chasse d'eau de WC, à rinçage double touche, de 360x140x360 mm, lunette et abattant de WC, à chute amortie. Comprend les bondes, les vannes de régulation, les flexibles d'alimentation et le scellement avec du silicone.
Inclut: Implantation. Mise en place et fixation des appareils. Montage de la bonde. Connexion au réseau d'évacuation. Montage de la robinetterie. Connexion aux réseaux d'eau froide et chaude. Contrôle de son bon fonctionnement. Scellement des joints.
Critère pour le métré: Nombre d'unités prévues, selon documentation graphique du Projet.
Critère pour le mémoire: On mesurera le nombre d'unités réellement mises en place selon les spécifications du Projet.

| Code | U | Désignation | Quantité | Prix | Montant |
|---|---|---|---|---|---|
| mt30sdr010aa | U | Lavabo mural, en porcelaine sanitaire, modèle Dama "ROCA", couleur Blanco, de 1000x460 mm, avec jeu de fixation. (matériau) | 1.000 | 31074.90 | 31074.90 |
| mt30sdr020a | U | Cuvette de WC à réservoir bas, en porcelaine sanitaire, modèle Dama "ROCA", couleur Blanco, de 365x660x760 mm, avec jeu de fixation, selon NF EN 997. (matériau) | 1.000 | 36069.08 | 36069.08 |
| mt30sdr021a | U | Chasse d'eau de WC, à rinçage double touche, en porcelaine sanitaire, modèle Dama "ROCA", couleur Blanco, de 360x140x360 mm, avec jeu de mécanismes à rinçage double touche de 3/4,5 litres, selon NF EN 997. (matériau) | 1.000 | 34959.26 | 34959.26 |
| mt30sdr022a | U | Lunette et abattant de WC, à chute amortie, modèle Dama "ROCA", couleur Blanco. (matériau) | 1.000 | 26136.21 | 26136.21 |
| mt36www005b | U | Accouplement à la paroi accoudé au plafond, en PVC, série B, couleur blanche, pour l'évacuation des eaux usées (à basse et haute température) à l'intérieur des bâtiments, lien mixte de 1 1/4"x40 mm de diamètre, selon NF EN 1329-1, avec vanne d'écoulement. (matériau) | 1.000 | 1321.34 | 1321.34 |
| mt38tew010a | U | Tube flexible de 20 cm et de 1/2" de diamètre. (matériau) | 1.000 | 1464.88 | 1464.88 |
| mt30www005 | U | Cartouche de 300 ml de silicone acide monocomposant, fongicide, pour le scellement des joints en milieux humides. (matériau) | 0.024 | 1486.36 | 35.67 |
| op00tal010 |  | Perceuse. | 1.000 | 0.00 | 0.00 |
| op00ato010 |  | Tournevis. | 1.000 | 0.00 | 0.00 |
| mo008 | h | Compagnon professionnel III/CP2 plombier. (main-d'œuvre) | 1.774 | 717.33 | 1272.54 |
| mo107 | h | Ouvrier professionnel II/OP plombier. (main-d'œuvre) | 1.183 | 520.85 | 616.17 |
| % | % | Frais de chantier des unités d'ouvrage | 2 % | 132950.05 | 2659.00 |
|  |  | Coûts directs |  |  | 135609.05 |
