# Émetteur électrique

- Propriété du fichier: CYPE INGENIEROS, S.A.
- Format: FIEBDC-3/2002
- Zone géographique: Algérie
- Devise: DZD
- Coûts indirects: 3.00 %
- Frais généraux: 13.00 %
- Bénéfice: 6.00 %
- TVA: 19.00 %

## T Équipements techniques

### TC ECS et chauffage

#### TCL Électricité

**TCL040** U Émetteur électrique.
Radiateur sèche-serviettes tubulaire pour salle de bain, en tôle d'acier finition blanche, gamme basique, de 400 W, isolation classe I, avec thermostat, de 500x733 mm, alimentation monophasée à 230 V de tension, chargé de liquide à base de glycol, selon NF EN 442-1, mise en place sur parement vertical, le jeu de supports et les ancrages de fixation au parement.
Inclut: Implantation de l'émetteur. Fixation des supports au parement. Mise en place de l'appareil et des accessoires. Connexion et contrôle de son bon fonctionnement.
Critère pour le métré: Nombre d'unités prévues, selon documentation graphique du Projet.
Critère pour le mémoire: On mesurera le nombre d'unités réellement exécutées selon les spécifications du Projet.

| Code | U | Désignation | Quantité | Prix | Montant |
|---|---|---|---|---|---|
| mt38emn020a | U | Radiateur sèche-serviettes tubulaire pour salle de bain, en tôle d'acier finition blanche, gamme basique, de 400 W, isolation classe I, avec thermostat, de 500x733 mm, alimentation monophasée à 230 V de tension, chargé de liquide à base de glycol, selon NF EN 442-1. (matériau) | 1.000 | 85877.53 | 85877.53 |
| mt38emn021a | U | Kit de supports et ancrages de fixation au mur, pour radiateur sèche-serviettes tubulaire, finition blanche. (matériau) | 1.000 | 2131.40 | 2131.40 |
| mo004 | h | Compagnon professionnel III/CP2 chauffagiste. (main-d'œuvre) | 0.910 | 717.33 | 652.77 |
| mo103 | h | Ouvrier professionnel II/OP chauffagiste. (main-d'œuvre) | 0.910 | 520.85 | 473.97 |
| % | % | Frais de chantier des unités d'ouvrage | 2 % | 89135.67 | 1782.71 |
|  |  | Coûts directs |  |  | 90918.38 |
