# Tuyauterie

- Propriété du fichier: CYPE INGENIEROS, S.A.
- Format: FIEBDC-3/2002
- Zone géographique: Algérie
- Devise: DZD
- Coûts indirects: 3.00 %
- Frais généraux: 13.00 %
- Bénéfice: 6.00 %
- TVA: 19.00 %

## T Équipements techniques

### TP Installations de distribution de l'eau

#### TPA Accessoires

**TPA020** m Tuyauterie.
Tuyauterie placée superficiellement et fixée à la surface support constituée de tube en polychlorure de vinyle non plastifié (PVC-U), de 50 mm de diamètre extérieur, PN=6 atm et 1,6 mm d'épaisseur, avec extrémité évasée, pour assemblage collé. Comprend le matériau auxiliaire pour le montage et la fixation à l'ouvrage, les accessoires et les pièces spéciales.
Inclut: Implantation et tracé. Mise en place et fixation d'un tube et des accessoires.
Critère pour le métré: Longueur mesurée selon documentation graphique du Projet.
Critère pour le mémoire: On mesurera la longueur réellement exécutée selon les spécifications du Projet.

| Code | U | Désignation | Quantité | Prix | Montant |
|---|---|---|---|---|---|
| mt37tvq011af | U | Matériau auxiliaire pour montage et fixation à l'ouvrage des tuyaux en polychlorure de vinyle non plastifié (PVC-U), de 50 mm de diamètre extérieur. (matériau) | 1.000 | 13.82 | 13.82 |
| mt37tvq010afc | m | Tube en polychlorure de vinyle non plastifié (PVC-U), de 50 mm de diamètre extérieur, PN=6 atm et 1,6 mm d'épaisseur, avec extrémité évasée, pour assemblage collé, selon NF EN 1452, avec le prix augmenté de 10% pour cause d'accessoires et pièces spéciales. (matériau) | 1.000 | 304.10 | 304.10 |
| op00ato010 |  | Tournevis. | 1.000 | 0.00 | 0.00 |
| op00mar010 |  | Marteau. | 1.000 | 0.00 | 0.00 |
| op00tal010 |  | Perceuse. | 1.000 | 0.00 | 0.00 |
| mo008 | h | Compagnon professionnel III/CP2 plombier. (main-d'œuvre) | 0.091 | 717.33 | 65.28 |
| mo107 | h | Ouvrier professionnel II/OP plombier. (main-d'œuvre) | 0.091 | 520.85 | 47.40 |
| % | % | Frais de chantier des unités d'ouvrage | 2 % | 430.60 | 8.61 |
|  |  | Coûts directs |  |  | 439.21 |
