# Revêtement d'about de plancher avec planelles apparentes en terre cuite

- Propriété du fichier: CYPE Ingenieros S.A.
- Format: FIEBDC-3/2016
- Logiciel: Generador de precios de la construcción. CYPE Ingenieros, S.A.
- Date: 15/06/2024
- Zone géographique: Algérie
- Devise: DZD
- Coûts indirects: 3 %
- Frais généraux: 13 %
- Bénéfice: 6 %
- TVA: 19 %

## E Enveloppe et finition extérieure

### ER Façades lourdes

#### ERM Maçonneries apparentes

**ERM050** m Revêtement d'about de plancher avec planelles apparentes en terre cuite.
Revêtement d'about de plancher de 30 cm d'épaisseur, avec plaquettes en terre cuite apparente à élaboration mécanique, 24x10x3 cm, 0,6/U. POSE: avec du mortier haute adhérence et adjuvant hydrofuge pour imperméabilisation des mortiers ou des bétons.
Inclut: Préparation de la surface d'appui. Mise en place des pièces par rangées à niveau. Repassage des joints et nettoyage du parement.
Critère pour le métré: Longueur mesurée par son plus grand développement linéaire, selon documentation graphique du Projet.
Critère pour le mémoire: On mesurera, par son plus grand développement linéaire, la longueur réellement exécutée selon les spécifications du Projet, y compris la longueur qui pourrait être perdue dans les onglets.

| Code | U | Désignation | Quantité | Prix | Montant |
|---|---|---|---|---|---|
| mt05mmq016v60 | U | Plaquette en terre cuite apparente à élaboration mécanique, 24x10x3 cm, 0,60DA/U. (matériau) | 10.91 | 87.22 | 951.570 |
| mt09moe020a | kg | Mortier-colle amélioré à liants mixtes, C2 TE, pour la pose en couche épaisse de pièces céramiques en parements verticaux extérieurs, selon NF EN 12004 (matériau) | 1.05 | 66.56 | 69.888 |
| mt08adt010 | kg | Adjuvant hydrofuge pour imperméabilisation des mortiers ou des bétons. (matériau) | 0.075 | 151.59 | 11.369 |
| mo021 | h | Compagnon professionnel III/CP2 construction pour des travaux de maçonnerie. (main-d'œuvre) | 0.331 | 698.09 | 231.068 |
| mo114 | h | Ouvrier d'exécution I/OE1 construction pour des travaux de maçonnerie. (main-d'œuvre) | 0.331 | 502.77 | 166.417 |
| % | % | Frais de chantier des unités d'ouvrage | 3 % | 1430.312 | 42.909 |
|  |  | Coûts directs |  |  | 1473.221 |

Déchets:
- pose: mt05mmq016v60 Plaquette en terre cuite apparente à élaboration mécanique, 24x10x3 cm, 0,60DA/U; facteur de déchet 0.0105
- pose: mt09moe020a; facteur de déchet 0.07
- pose: mt08adt010 Adjuvant hydrofuge pour imperméabilisation des mortiers ou des bétons; facteur de déchet 0.055

## Ressources

**mt05mmq016v60** U Plaquette en terre cuite apparente à élaboration mécanique, 24x10x3 cm, 0,60DA/U
Données techniques: Coût énergétique 21.844 MJ; Émission de CO2 0.318 kg; Code CED 17 01 02; Masse de l'élément 1.24 kg; Volume 0.000992 m3
Déchets:
- emballage: re170201 Bois. (composant de déchet); quantité 0.005 kg; Code CED 17 02 01; Masse de l'élément 1 kg; Volume 0.000909 m3
- emballage: re170203 Plastique. (composant de déchet); quantité 0.001 kg; Code CED 17 02 03; Masse de l'élément 1 kg; Volume 0.001667 m3

**mt09moe020a** kg Mortier-colle amélioré à liants mixtes
Données techniques: Coût énergétique 3.871 MJ; Émission de CO2 0.344 kg; Code CED 17 09 04; Masse de l'élément 1 kg; Volume 0.000667 m3
Déchets:
- emballage: re170203 Plastique; quantité 0.003 kg

**mt08adt010** kg Adjuvant hydrofuge pour imperméabilisation des mortiers ou des bétons
Données techniques: Coût énergétique 71.130 MJ; Émission de CO2 2.824 kg; Code CED 17 09 04; Masse de l'élément 1 kg; Volume 0.000667 m3
Déchets:
- emballage: re170203 Plastique; quantité 0.032 kg
