# Rencontre de toiture terrasse chaude, inaccessible avec un écoulement. Imperméabilisation avec des membranes de polyoléfines

- Propriété du fichier: CYPE Ingenieros S.A.
- Format: FIEBDC-3/2016
- Logiciel: Generador de precios de la construcción. CYPE Ingenieros, S.A.
- Date: 15/06/2024
- Zone géographique: Algérie
- Devise: DZD
- Coûts indirects: 3 %
- Frais généraux: 13 %
- Bénéfice: 6 %
- TVA: 19 %

## E Enveloppe et finition extérieure

### ET Couvertures de toitures terrasses

#### ETI Points singuliers

**ETI300** U Rencontre de toiture terrasse chaude, inaccessible avec un écoulement. Imperméabilisation avec des membranes de polyoléfines.
Rencontre en toiture terrasse chaude, accessible, avec revêtement de sol fixe, type conventionnelle avec écoulement à sortie horizontale, en réalisant un rabaissement dans le support autour de l'écoulement, dans lequel on recevra l'imperméabilisation constitué de: écoulement à sortie horizontale, constitué de membrane d'étanchéité souple type EVAC de 450x450 mm composée d'une double feuille de polyoléfine thermoplastique avec acétate de vinyle éthylène, avec les deux faces revêtues de fibres de polyester non tissées, de 0,52 mm d'épaisseur et 335 g/m², selon NF EN 13956, avec union thermoscellée à un tuyau en PVC de 50 mm de diamètre et 350 mm de longueur fixée au support sur toute sa surface avec adhésif à base de polyuréthane.
Inclut: Réalisation d'un abaissement du support autour de l'écoulement. Nettoyage et préparation de la surface. Mise en place de l'écoulement.
Critère pour le métré: Nombre d'unités prévues, selon documentation graphique du Projet.
Critère pour le mémoire: On mesurera le nombre d'unités réellement exécutées selon les spécifications du Projet.

| Code | U | Désignation | Quantité | Prix | Montant |
|---|---|---|---|---|---|
| mt15rev170b | kg | Adhésif à base de polyuréthane, couleur marron, pour le scellement des joints. (matériau) | 1 | 3427.61 | 3427.610 |
| mt15rev240aa | U | Écoulement à sortie horizontale, constitué de membrane d'étanchéité souple type EVAC de 450x450 mm composée d'une double feuille de polyoléfine thermoplastique avec acétate de vinyle éthylène, avec les deux faces revêtues de fibres de polyester non tissées, de 0,52 mm d'épaisseur et 335 g/m², selon NF EN 13956, avec union thermoscellée à un tuyau en PVC de 50 mm de diamètre et 350 mm de longueur. (matériau) | 1 | 5200.09 | 5200.090 |
| mo029 | h | Compagnon professionnel III/CP2 poseur de membranes d'étanchéité. (main-d'œuvre) | 0.348 | 698.09 | 242.935 |
| mo067 | h | Ouvrier professionnel II/OP poseur de membranes d'étanchéité. (main-d'œuvre) | 0.348 | 521.84 | 181.600 |
| % | % | Frais de chantier des unités d'ouvrage | 2 % | 9052.235 | 181.045 |
|  |  | Coûts directs |  |  | 9233.280 |

Déchets:
- pose: mt15rev170b Adhésif à base de polyuréthane, couleur marron, pour le scellement des joints; facteur de déchet 0.03

## Ressources

**mt15rev170b** kg Adhésif à base de polyuréthane, couleur marron, pour le scellement des joints
Données techniques: Coût énergétique 144.209 MJ; Émission de CO2 7.002 kg; Code CED 17 09 04; Masse de l'élément 1 kg; Volume 0.000667 m3
Déchets:
- emballage: re150104 Emballages métalliques. (composant de déchet); quantité 0.003 kg; Code CED 15 01 04; Masse de l'élément 1 kg; Volume 0.001667 m3
