# Remblai à l'arrière

- Propriété du fichier: CYPE INGENIEROS, S.A.
- Format: FIEBDC-3/2002
- Zone géographique: Algérie
- Devise: DZD
- Coûts indirects: 3.00 %
- Frais généraux: 13.00 %
- Bénéfice: 6.00 %
- TVA: 19.00 %

## A VRD et aménagements extérieurs

### AT Terrassement

#### ATR Remblais et compactages

**ATR060** m³ Remblai à l'arrière.
Remblai à l'arrière d'un mur en béton, avec grave naturelle calcaire, et compactage en couches successives de 30 cm d'épaisseur maximale avec pilonneuse vibrante à guidage manuel, jusqu'à atteindre une densité sèche au moins égale à 95% de la maximale obtenue par essai Proctor Modifié.
Critère d'évaluation économique: Le prix ne comprend pas la réalisation de l'essai Proctor Modifié.
Inclut: Transport et déchargement du matériau de remblai sur site. Extension du matériau de remblai en couches d'épaisseurs uniformes. Humidification ou assèchement de chaque couche. Compactage.
Critère pour le métré: Volume moyen sur les sections théoriques de l'excavation, selon documentation graphique du Projet.
Critère pour le mémoire: On mesurera, en profil compacté, le volume réellement exécuté selon les spécifications du Projet, sans inclure les augmentations par excès d'excavation non autorisés.

| Code | U | Désignation | Quantité | Prix | Montant |
|---|---|---|---|---|---|
| mt01zah010a | t | Grave naturelle calcaire. (matériau) | 2.200 | 1114.97 | 2452.93 |
| mq04dua020b | h | Dumper à décharge frontale de 2 t de charge utile. (matériel) | 0.070 | 1002.16 | 70.15 |
| mq02rop020 | h | Pilonneuse vibrante à guidage manuel, de 80 kg, avec plaque de 30x30 cm. (matériel) | 0.522 | 378.38 | 197.51 |
| mq02cia020j | h | Camion citerne, de 8 m³ de capacité. (matériel) | 0.007 | 11476.77 | 80.34 |
| mo113 | h | Ouvrier d'exécution I/OE1 construction. (main-d'œuvre) | 0.293 | 502.77 | 147.31 |
| % | % | Frais de chantier des unités d'ouvrage | 2 % | 2948.24 | 58.96 |
|  |  | Coûts directs |  |  | 3007.20 |
