# Citerne préfabriquée pour eau potable, à enterrer

- Propriété du fichier: CYPE INGENIEROS, S.A.
- Format: FIEBDC-3/2002
- Zone géographique: Algérie
- Devise: DZD
- Coûts indirects: 3.00 %
- Frais généraux: 13.00 %
- Bénéfice: 6.00 %
- TVA: 19.00 %

## T Équipements techniques

### TP Installations de distribution de l'eau

#### TPS Réservoirs/surpresseurs

**TPS050** U Citerne préfabriquée pour eau potable, à enterrer.
Citerne verticale en polyester renforcé de fibre de verre, de 6000 l, avec bouche d'accès de 560 mm de diamètre, entrée d'air et trop-plein, d'eau potable, à enterrer; vanne d'isolement à opercule en laiton fondu de 1" DN 25 mm pour l'entrée; mécanisme de coupure de remplissage constitué de vanne à flotteur; vanne d'isolement à opercule en laiton fondu de 1" DN 25 mm pour la sortie. Comprend les produits complémentaires. Totalement montée, connectée et testée. Ne comprend pas l'ouvrage civil.
Inclut: Implantation. Nettoyage de la base d'appui de la citerne. Introduction de la citerne. Fixation et montage de la citerne. Mise en place et montage des vannes. Mise en place et fixation des tuyauteries et des accessoires.
Critère pour le métré: Nombre d'unités prévues, selon documentation graphique du Projet.
Critère pour le mémoire: On mesurera le nombre d'unités réellement exécutées selon les spécifications du Projet.

| Code | U | Désignation | Quantité | Prix | Montant |
|---|---|---|---|---|---|
| mt37svc010f | U | Vanne à opercule en laiton fondu, à visser, de 1". (matériau) | 2.000 | 1102.48 | 2204.96 |
| mt37vfl010c | U | Vanne à flotteur de 1" de diamètre, pour une pression maximum de 6 bar, avec corps en laiton, flotteur sphérique fileté en laiton et obturateur en caoutchouc. (matériau) | 1.000 | 8198.55 | 8198.55 |
| mt37dps050f | U | Citerne verticale en polyester renforcé de fibre de verre, de 6000 l, avec bouche d'accès de 560 mm de diamètre, entrée d'air et trop-plein, à enterrer. (matériau) | 1.000 | 386602.55 | 386602.55 |
| mt37www010 | U | Produits complémentaires pour installations de plomberie. (matériau) | 1.000 | 168.92 | 168.92 |
| mq04cag010a | h | Camion grue jusqu'à 6 t de charge maximale. (matériel) | 0.232 | 5345.92 | 1240.25 |
| mo008 | h | Compagnon professionnel III/CP2 plombier. (main-d'œuvre) | 3.630 | 717.33 | 2603.91 |
| mo107 | h | Ouvrier professionnel II/OP plombier. (main-d'œuvre) | 3.630 | 520.85 | 1890.69 |
| % | % | Frais de chantier des unités d'ouvrage | 2 % | 402909.83 | 8058.20 |
|  |  | Coûts directs |  |  | 410968.03 |
