# Station de relevage

- Propriété du fichier: CYPE INGENIEROS, S.A.
- Format: FIEBDC-3/2002
- Zone géographique: Algérie
- Devise: DZD
- Coûts indirects: 3.00 %
- Frais généraux: 13.00 %
- Bénéfice: 6.00 %
- TVA: 19.00 %

## T Équipements techniques

### TQ Installations d'évacuation des eaux usées

#### TQL Systèmes d'élévation

**TQL010** U Station de relevage.
Regard en polyéthylène haute densité, pour assainissement, modèle BEST BOX D "EBARA", de 40,5x27x36 cm, avec sortie normalisée de 1 1/4", entrée et sortie supplémentaires, évent avec un système antidébordement, système d'ouverture pour des interventions rapides, couvercle étanche et une capacité de 30 litres, avec une pompe submersible portable, construite en acier inoxydable, pour dénoyage des eaux propres ou légèrement chargées, modèle BEST ONE M, d'une puissance de 0,25 kW, pour une hauteur maximale en immersion de 5 m, température maximale du liquide conduit 35°C selon NF EN 60335-2-41 pour usage domestique et 40°C pour autres applications et taille maximale de passage des solides 10 mm, corps d'impulsion, filtre, impulseur, carcasse et couvercle moteur d'acier inoxydable AISI 304, axe moteur d'acier inoxydable AISI 304, fermeture mécanique à double rétention avec chambre à huile, moteur asynchrone à 2 pôles, isolation classe F, protection IP68, pour alimentation monophasée à 230 V et 50 Hz de fréquence, condensateur et protection thermo-ampèremétrique à réarmement automatique incorporés, avec système de protection de la pompe sous le niveau de l'eau et câble électrique de connexion de 5 mètres avec prise de type shuko. Comprend les accessoires, les liaisons et les pièces spéciales pour l'installation de l'électropompe.
Inclut: Implantation du parcours de la tuyauterie et de la situation du système d'élévation. Mise en place du système d'élévation. Réalisation de trous ou utilisation de ceux déjà existants pour la connexion des tubes. Raccord des collecteurs au regard ou aux entrées et sorties déjà existantes. Montage, connexion et contrôle de son bon fonctionnement.
Critère pour le métré: Nombre d'unités prévues, selon documentation graphique du Projet.
Critère pour le mémoire: On mesurera le nombre d'unités réellement exécutées selon les spécifications du Projet.

| Code | U | Désignation | Quantité | Prix | Montant |
|---|---|---|---|---|---|
| mt11ape020h | U | Regard en polyéthylène haute densité, pour assainissement, modèle BEST BOX D "EBARA", de 40,5x27x36 cm, avec sortie normalisée de 1 1/4", entrée et sortie supplémentaires, évent avec un système antidébordement, système d'ouverture pour des interventions rapides, couvercle étanche et une capacité de 30 litres, avec une pompe submersible portable, construite en acier inoxydable, pour dénoyage des eaux propres ou légèrement chargées, modèle BEST ONE M, d'une puissance de 0,25 kW, pour une hauteur maximale en immersion de 5 m, température maximale du liquide conduit 35°C selon NF EN 60335-2-41 pour usage domestique et 40°C pour autres applications et taille maximale de passage des solides 10 mm, corps d'impulsion, filtre, impulseur, carcasse et couvercle moteur d'acier inoxydable AISI 304, axe moteur d'acier inoxydable AISI 304, fermeture mécanique à double rétention avec chambre à huile, moteur asynchrone à 2 pôles, isolation classe F, protection IP68, pour alimentation monophasée à 230 V et 50 Hz de fréquence, condensateur et protection thermo-ampèremétrique à réarmement automatique incorporés, avec système de protection de la pompe sous le niveau de l'eau et câble électrique de connexion de 5 mètres avec prise de type shuko. (matériau) | 1.000 | 154880.04 | 154880.04 |
| mt37vre010e | U | Clapet de non retour, avec filet GAS de 1 1/4", "EBARA". (matériau) | 1.000 | 12065.57 | 12065.57 |
| mt37svc010i | U | Vanne à opercule en laiton fondu, à visser, de 1 1/4". (matériau) | 1.000 | 1713.41 | 1713.41 |
| mt36bom050r | m | Conduit d'impulsion des eaux usées réalisé avec tube en PVC pour pression de 10 atm, de 40 mm de diamètre, avec extrémité évasée, selon NF EN 1452. (matériau) | 2.000 | 279.98 | 559.96 |
| mt36bom051r | U | Répercussion, par m de tuyauterie, d'accessoires, d'assemblages et de pièces spéciales pour un tube en PVC pour pression de 10 atm, de 40 mm de diamètre. (matériau) | 2.000 | 83.96 | 167.92 |
| mo008 | h | Compagnon professionnel III/CP2 plombier. (main-d'œuvre) | 0.618 | 717.33 | 443.31 |
| % | % | Frais de chantier des unités d'ouvrage | 2 % | 169830.21 | 3396.60 |
|  |  | Coûts directs |  |  | 173226.81 |
