# Regard de pompage préfabriqué, "EBARA"

- Propriété du fichier: CYPE Ingenieros S.A.
- Format: FIEBDC-3/2016
- Logiciel: Générateur de prix de la construction. CYPE Ingenieros, S.A.
- Date: 25/06/2024
- Zone géographique: Algérie
- Devise: DZD
- Coûts indirects: 3 %
- Frais généraux: 13 %
- Bénéfice: 6 %
- TVA: 19 %

## A VRD et aménagements extérieurs

### AA Assainissement

#### AAB Regards

**AAB050** U Regard de pompage préfabriqué, "EBARA".
Regard en polyéthylène haute densité, pour assainissement, modèle MINI RIGHT 75 MA "EBARA", de 51x43x63,5 cm, avec sortie normalisée de PVC de 50 mm, entrée de 100 mm, entrée supplémentaire, système d'ouverture avec couvercle pivotant pour les interventions sans démontage, couvercle étanche avec joint torique et une capacité de 100 litres, avec une pompe submersible portable, construite en acier inoxydable, pour dénoyage des eaux vannes avec corps en suspension ou filamenteux, modèle RIGHT 75 MA, d'une puissance de 0,55 kW, pour une hauteur maximale en immersion de 10 m, température maximale du liquide conduit 50°C et taille maximale de passage des solides 35 mm, corps d'impulsion, impulseur, carcasse et couvercle moteur d'acier inoxydable AISI 304, axe moteur d'acier inoxydable AISI 303, double fermeture dans lame d'huile, le supérieur de charbon/céramique/NBR et l'inférieur de SiC/SiC/NBR, moteur asynchrone à 2 pôles, isolation classe F, protection IP68, pour alimentation monophasée à 230 V et 50 Hz de fréquence, condensateur et protection thermo-ampèremétrique à réarmement automatique incorporés, avec régulateur de niveau incorporé et câble électrique de connexion de 5 mètres avec prise de type shuko, sur dallage en béton massif BCN: CPJ-CEM II/A 32,5 - TP - B 20 - 15/25 - E: 1 - NA - P 18-305 de 15 cm d'épaisseur, avec une pompe submersible portable, construite en acier inoxydable, pour dénoyage des eaux vannes avec corps en suspension ou filamenteux, modèle RIGHT 75 MA, d'une puissance de 0,55 kW, pour une hauteur maximale en immersion de 10 m, température maximale du liquide conduit 50°C et taille maximale de passage des solides 35 mm, corps d'impulsion, impulseur, carcasse et couvercle moteur d'acier inoxydable AISI 304, axe moteur d'acier inoxydable AISI 303, double fermeture dans lame d'huile, le supérieur de charbon/céramique/NBR et l'inférieur de SiC/SiC/NBR, moteur asynchrone à 2 pôles, isolation classe F, protection IP68, pour alimentation monophasée à 230 V et 50 Hz de fréquence, condensateur et protection thermo-ampèremétrique à réarmement automatique incorporés, avec régulateur de niveau incorporé et câble électrique de connexion de 5 mètres avec prise de type shuko, et conduite d'impulsion d'eaux usées réalisée avec tuyau en PVC pour 10 atm de pression avec extrémité évasée pour union collée. Comprend les accessoires, les liaisons et les pièces spéciales pour l'installation de la pompe et sa connexion aux réseaux électriques et d'assainissement.
Critère d'évaluation économique: Le prix ne comprend ni l'excavation ni le remblai de l'arrière.
Inclut: Implantation. Coulage et compactage du béton pour la réalisation du dallage. Mise en place du regard préfabriqué. Exécution des trous ou utilisation des existants pour la connexion des collecteurs au regard. Connexion des collecteurs au regard. Mise en place du couvercle et des accessoires. Connexion au réseau électrique. Connexion au réseau d'assainissement.
Critère pour le métré: Nombre d'unités prévues, selon documentation graphique du Projet.
Critère pour le mémoire: On mesurera le nombre d'unités réellement exécutées selon les spécifications du Projet.

| Code | U | Désignation | Quantité | Prix | Montant |
|---|---|---|---|---|---|
| mt10hmf040qaed | m³ | Béton non armé prêt à l'emploi BCN: CPJ-CEM II/A 32,5 - TP - B 20 - 15/25 - E: 1 - NA - P 18-305. (matériau) | 0.114 | 12148.5 | 1384.929 |
| mt11ape010a | U | Regard en polyéthylène haute densité, pour assainissement, modèle MINI RIGHT 75 MA "EBARA", de 51x43x63,5 cm, avec sortie normalisée de PVC de 50 mm, entrée de 100 mm, entrée supplémentaire, système d'ouverture avec couvercle pivotant pour les interventions sans démontage, couvercle étanche avec joint torique et une capacité de 100 litres, avec une pompe submersible portable, construite en acier inoxydable, pour dénoyage des eaux vannes avec corps en suspension ou filamenteux, modèle RIGHT 75 MA, d'une puissance de 0,55 kW, pour une hauteur maximale en immersion de 10 m, température maximale du liquide conduit 50°C et taille maximale de passage des solides 35 mm, corps d'impulsion, impulseur, carcasse et couvercle moteur d'acier inoxydable AISI 304, axe moteur d'acier inoxydable AISI 303, double fermeture dans lame d'huile, le supérieur de charbon/céramique/NBR et l'inférieur de SiC/SiC/NBR, moteur asynchrone à 2 pôles, isolation classe F, protection IP68, pour alimentation monophasée à 230 V et 50 Hz de fréquence, condensateur et protection thermo-ampèremétrique à réarmement automatique incorporés, avec régulateur de niveau incorporé et câble électrique de connexion de 5 mètres avec prise de type shuko. (matériau) | 1 | 185305.04 | 185305.040 |
| mt36bom050s | m | Conduit d'impulsion des eaux usées réalisé avec tube en PVC pour pression de 10 atm, de 50 mm de diamètre, avec extrémité évasée, selon NF EN 1452. (matériau) | 2 | 417.68 | 835.360 |
| mt36bom051s | U | Répercussion, par m de tuyauterie, d'accessoires, d'assemblages et de pièces spéciales pour un tube en PVC pour pression de 10 atm, de 50 mm de diamètre. (matériau) | 2 | 125.26 | 250.520 |
| mt37vre010f | U | Clapet de non retour, avec filet GAS de 1 1/2", "EBARA". (matériau) | 1 | 13030.81 | 13030.810 |
| mt37svc010l | U | Vanne à opercule en laiton fondu, à visser, de 1 1/2". (matériau) | 1 | 2334.87 | 2334.870 |
| mo020 | h | Compagnon professionnel III/CP2 construction. (main-d'œuvre) | 1.201 | 698.09 | 838.406 |
| mo113 | h | Ouvrier d'exécution I/OE1 construction. (main-d'œuvre) | 1.088 | 502.77 | 547.014 |
| mo008 | h | Compagnon professionnel III/CP2 plombier. (main-d'œuvre) | 1.056 | 717.33 | 757.500 |
| mo003 | h | Compagnon professionnel III/CP2 électricien. (main-d'œuvre) | 0.482 | 717.33 | 345.753 |
| % | % | Frais de chantier des unités d'ouvrage | 2 % | 205630.202 | 4112.604 |
|  |  | Coûts directs |  |  | 209742.806 |

Déchets:
- pose: mt10hmf040qaed Béton non armé prêt à l'emploi BCN: CPJ-CEM II/A 32,5 - TP - B 20 - 15/25 - E: 1 - NA - P 18-305; facteur de déchet 0.00136977

## Ressources

**mt10hmf040qaed** m³ Béton non armé prêt à l'emploi BCN: CPJ-CEM II/A 32,5 - TP - B 20 - 15/25 - E: 1 - NA - P 18-305
Données techniques: Coût énergétique 1840.000 MJ; Émission de CO2 230.000 kg; Code CED 17 01 01; Masse de l'élément 2300 kg; Volume 1.533333 m3

**mt11ape010a** U Regard en polyéthylène haute densité
Données techniques: Coût énergétique 2543.045 MJ; Émission de CO2 141.490 kg
Déchets:
- emballage: re150101 Emballages en papier et en carton. (composant de déchet); quantité 1.604 kg; Code CED 15 01 01; Masse de l'élément 1 kg; Volume 0.001333 m3

**mt37vre010f** U Clapet de non retour, avec filet GAS de 1 1/2", "EBARA"
Données techniques: Coût énergétique 164.561 MJ; Émission de CO2 10.315 kg
Déchets:
- emballage: re150101 Emballages en papier et en carton; quantité 0.073 kg

**mt37svc010l** U Vanne à opercule en laiton fondu, à visser, de 1 1/2"
Données techniques: Coût énergétique 913.679 MJ; Émission de CO2 61.421 kg
Déchets:
- emballage: re150101 Emballages en papier et en carton; quantité 0.072 kg
