# Fossé avec modules de drainage en polypropylène

- Propriété du fichier: CYPE INGENIEROS, S.A.
- Format: FIEBDC-3/2002
- Zone géographique: Algérie
- Devise: DZD
- Coûts indirects: 3.00 %
- Frais généraux: 13.00 %
- Bénéfice: 6.00 %
- TVA: 19.00 %

## A VRD et aménagements extérieurs

### AA Assainissement

#### AAO Drainage

**AAO080** m Fossé avec modules de drainage en polypropylène.
Fossé drainant constitué de géotextile en polypropylène, (300 g/m²), fixation avec des piquets d'ancrage, au fond du fossé; sur lequel s'appuient modules rectangulaires de drainage en polypropylène avec structure tridimensionnelle creuse, avec un pourcentage d'ouvertures de 95%, de 400x450x680 mm, résistance à la compression 20 t/m², capacité de drainage horizontal 690 l/(m²·min), revêtus de géotextile en polypropylène, (120 g/m²).
Critère d'évaluation économique: Le prix ne comprend l'excavation, le profilage ni le remplissage avec matériau de drainage.
Inclut: Implantation. Mise en place du géotextile. Mise en place des piquets d'ancrage. Mise en place du géotextile. Mise en place des modules.
Critère pour le métré: Longueur mesurée selon documentation graphique du Projet.
Critère pour le mémoire: On mesurera la longueur réellement exécutée selon les spécifications du Projet.

| Code | U | Désignation | Quantité | Prix | Montant |
|---|---|---|---|---|---|
| mt14gso030dgvc | m² | Géotextile non tissé synthétique, thermosoudé, en polypropylène, avec une résistance à la traction longitudinale de 22 kN/m, une résistance à la traction transversale de 25 kN/m, une ouverture de cône à l'essai de perforation dynamique selon NF EN ISO 13433 inférieure à 8 mm, résistance CBR au poinçonnement 1,1 kN et une masse surfacique de 300 g/m², selon NF EN 13252. (matériau) | 4.000 | 506.28 | 2025.12 |
| mt48mae015a | U | Piquet d'ancrage en acier annelé, en forme de U, de 200x80x200 mm et 8 mm de diamètre. (matériau) | 4.000 | 99.81 | 399.24 |
| mt11cun150aa | U | Module rectangulaire de drainage en polypropylène avec structure tridimensionnelle creuse, avec un pourcentage d'ouvertures de 95%, de 400x450x680 mm, résistance à la compression 20 t/m², capacité de drainage horizontal 690 l/(m²·min). (matériau) | 1.470 | 2631.11 | 3867.73 |
| mt14gso030aaae | m² | Géotextile non tissé synthétique, thermosoudé, en polypropylène, avec une résistance à la traction longitudinale de 8 kN/m, une résistance à la traction transversale de 10,1 kN/m, une ouverture de cône à l'essai de perforation dynamique selon NF EN ISO 13433 inférieure à 40 mm, résistance CBR au poinçonnement 0,3 kN et une masse surfacique de 120 g/m², selon NF EN 13252. (matériau) | 2.650 | 203.24 | 538.59 |
| mo041 | h | Compagnon professionnel III/CP2 VRD espaces publics. (main-d'œuvre) | 0.338 | 698.09 | 235.95 |
| mo087 | h | Ouvrier professionnel II/OP VRD espaces publics. (main-d'œuvre) | 0.213 | 521.84 | 111.15 |
| % | % | Frais de chantier des unités d'ouvrage | 2 % | 7177.78 | 143.56 |
|  |  | Coûts directs |  |  | 7321.34 |
