# Imperméabilisation du terrain avec un film de polyéthylène

- Propriété du fichier: CYPE INGENIEROS, S.A.
- Format: FIEBDC-3/2002
- Zone géographique: Algérie
- Devise: DZD
- Coûts indirects: 3.00 %
- Frais généraux: 13.00 %
- Bénéfice: 6.00 %
- TVA: 19.00 %

## B Aménagements extérieurs

### BE Imperméabilisation

#### BES Sols

**BES020** m² Imperméabilisation du terrain avec un film de polyéthylène.
Imperméabilisation du terrain avec feuille de polyéthylène haute densité (PEHD/HDPE) obtenue par un procédé de calandrage, de 2,5 mm d'épaisseur, couleur noire. Mise en place: avec des recouvrements directement sur le terrain fixée en recouvrements et aux bords par soudure thermoplastique, dans une zone de travail ayant surface entre 500 et 1000 m².
Inclut: Mise en place de la membrane d'étanchéité. Résolution des recouvrements et des unions.
Critère pour le métré: Surface mesurée selon documentation graphique du Projet.
Critère pour le mémoire: On mesurera la surface réellement exécutée selon les spécifications du Projet, y compris les bords et les recouvrements.

| Code | U | Désignation | Quantité | Prix | Montant |
|---|---|---|---|---|---|
| mt16png030d | m² | Feuille de polyéthylène haute densité (PEHD/HDPE) obtenue par un procédé de calandrage, de 2,5 mm d'épaisseur, couleur noire, 945 kg/m³ de densité, d'une teneur minimale en carbone de 2% et élongation à la rupture >= 800%, avec résistance aux rayons UV et aux intempéries. (matériau) | 1.080 | 760.06 | 820.86 |
| mq01exn050c | h | Pelleteuse sur pneus, de 85 kW, avec un brise-roche hydraulique. (matériel) | 0.029 | 7165.58 | 207.80 |
| mq08sol040 | h | Équipement et éléments auxiliaires pour soudure des matériaux thermoplastiques. (matériel) | 0.021 | 1506.94 | 31.65 |
| mo029 | h | Compagnon professionnel III/CP2 poseur de membranes d'étanchéité. (main-d'œuvre) | 0.098 | 698.09 | 68.41 |
| mo067 | h | Ouvrier professionnel II/OP poseur de membranes d'étanchéité. (main-d'œuvre) | 0.163 | 521.84 | 85.06 |
| % | % | Frais de chantier des unités d'ouvrage | 2 % | 1213.78 | 24.28 |
|  |  | Coûts directs |  |  | 1238.06 |
