# Remblai à l'arrière d'un mur, avec granulats recyclés

- Propriété du fichier: CYPE INGENIEROS, S.A.
- Format: FIEBDC-3/2002
- Zone géographique: Algérie
- Devise: DZD
- Coûts indirects: 3.00 %
- Frais généraux: 13.00 %
- Bénéfice: 6.00 %
- TVA: 19.00 %

## B Aménagements extérieurs

### BT Terrassement

#### BTR Remblais

**BTR060** m³ Remblai à l'arrière d'un mur, avec granulats recyclés.
Remblai à l'arrière d'un mur de maçonnerie, avec granulat recyclé de béton de 40 à 80 mm de diamètre, avec des moyens manuels.
Inclut: Extension du matériau de remblai en couches d'épaisseurs uniformes. Humidification ou assèchement de chaque couche.
Critère pour le métré: Volume moyen sur les sections théoriques de l'excavation, selon documentation graphique du Projet.
Critère pour le mémoire: On mesurera, en profil compacté, le volume réellement exécuté selon les spécifications du Projet, sans inclure les augmentations par excès d'excavation non autorisés.

| Code | U | Désignation | Quantité | Prix | Montant |
|---|---|---|---|---|---|
| mt01aro010h | t | Granulat recyclé de béton, de granulométrie comprise entre 40 et 80 mm, fourni par camion. (matériau) | 2.325 | 1100.02 | 2557.55 |
| mo087 | h | Ouvrier professionnel II/OP VRD espaces publics. (main-d'œuvre) | 0.688 | 521.84 | 359.03 |
| % | % | Frais de chantier des unités d'ouvrage | 2 % | 2916.58 | 58.33 |
|  |  | Coûts directs |  |  | 2974.91 |
