# Bidon pour le stockage des déchets dangereux

- Propriété du fichier: CYPE INGENIEROS, S.A.
- Format: FIEBDC-3/2002
- Zone géographique: Algérie
- Devise: DZD
- Coûts indirects: 3.00 %
- Frais généraux: 13.00 %
- Bénéfice: 6.00 %
- TVA: 19.00 %

## D Gestion de déchets

### DD Dangereux

#### DDA Stockage des déchets dangereux

**DDA010** U Bidon pour le stockage des déchets dangereux.
Bidon de 400 litres de capacité pour les déchets dangereux provenant de la construction ou de la démolition.
Inclut: Fourniture et emplacement. Marquage du récipient avec l'étiquette correspondante.
Critère pour le métré: Nombre d'unités prévues, selon documentation graphique du Projet.
Critère pour le mémoire: On mesurera le nombre d'unités réellement exécutées selon les spécifications du Projet.

| Code | U | Désignation | Quantité | Prix | Montant |
|---|---|---|---|---|---|
| mt08grg010d | U | Bidon de 400 litres de capacité, apte pour le stockage des déchets dangereux. (matériau) | 1.000 | 20649.73 | 20649.73 |
| mo113 | h | Ouvrier d'exécution I/OE1 construction. (main-d'œuvre) | 0.125 | 502.77 | 62.85 |
| % | % | Frais de chantier des unités d'ouvrage | 2 % | 20712.58 | 414.25 |
|  |  | Coûts directs |  |  | 21126.83 |
