# Transplantation de végétation

- Propriété du fichier: CYPE INGENIEROS, S.A.
- Format: FIEBDC-3/2002
- Zone géographique: Algérie
- Devise: DZD
- Coûts indirects: 3.00 %
- Frais généraux: 13.00 %
- Bénéfice: 6.00 %
- TVA: 19.00 %

## L Espaces verts

### LA Fourniture et plantation d'espèces

#### LAP Plantation et transplantation d'espèces

**LAP030** U Transplantation de végétation.
Transplantation de végétation d'entre 60 et 80 cm de périmètre de tronc, située en entourage d'arbre, avec une pelleteuse.
Inclut: Taillage de racines. Élagage de branches. Transport au lieu de destination. Plantation. Coupe de racines.
Critère pour le métré: Nombre d'unités prévues, selon documentation graphique du Projet.
Critère pour le mémoire: On mesurera le nombre d'unités réellement transplantées selon les spécifications du Projet.

| Code | U | Désignation | Quantité | Prix | Montant |
|---|---|---|---|---|---|
| mq01ret020b | h | Rétro chargeuse sur pneus, de 70 kW. (matériel) | 3.025 | 4025.96 | 12178.53 |
| mq04cag010b | h | Camion grue jusqu'à 10 t de charge maximale. (matériel) | 0.220 | 6173.42 | 1358.15 |
| mo040 | h | Compagnon professionnel III/CP2 jardinier. (main-d'œuvre) | 1.689 | 698.09 | 1179.07 |
| mo115 | h | Ouvrier jardinier. (main-d'œuvre) | 6.881 | 502.77 | 3459.56 |
| mo086 | h | Ouvrier professionnel II/OP jardinier. (main-d'œuvre) | 6.881 | 521.84 | 3590.78 |
| % | % | Frais de chantier des unités d'ouvrage | 2 % | 21766.09 | 435.32 |
|  |  | Coûts directs |  |  | 22201.41 |
