# Revêtement de sol drainant, avec grille alvéolaire et granulats

- Propriété du fichier: CYPE INGENIEROS, S.A.
- Format: FIEBDC-3/2002
- Zone géographique: Algérie
- Devise: DZD
- Coûts indirects: 3.00 %
- Frais généraux: 13.00 %
- Bénéfice: 6.00 %
- TVA: 19.00 %

## L Espaces verts

### LP Systèmes de protection et décoration

#### LPD Décoration du sol

**LPD050** m² Revêtement de sol drainant, avec grille alvéolaire et granulats.
Revêtement de sol drainant, pour trafic piéton, avec une résistance à compression de 400 N/mm² et une capacité drainante de 16,2 l/(m²·min), constitué de couche de nivellement compactée de sable avec granulométrie de 0 à 5 mm de diamètre, propre, de 10 cm d'épaisseur, grille alvéolaire en polyéthylène haute densité (HDPE), de 160x120x3 cm, couleur blanche, avec géotextile en polypropylène incorporé sur une de ses faces et couche de remplissage de grave calcaire sélectionnée concassée, couleur, avec granulométrie de 4 à 8 mm de diamètre, de 5 cm d'épaisseur recouvrant la grille alvéolaire.
Inclut: Transport et décharge du matériau au pied du talus. Extension et compactage de la couche de drainage. Extension et compactage de la couche de nivellement. Implantation et découpe des grilles alvéolaires. Disposition des grilles alvéolaires. Extension et compactage de la couche de remplissage.
Critère pour le métré: Surface mesurée selon documentation graphique du Projet.
Critère pour le mémoire: On mesurera la surface réellement exécutée selon les spécifications du Projet.

| Code | U | Désignation | Quantité | Prix | Montant |
|---|---|---|---|---|---|
| mt01ara010a | m³ | Sable avec granulométrie de 0 à 5 mm de diamètre, propre. (matériau) | 0.100 | 1637.29 | 163.73 |
| mt18rap010j | m² | Grille alvéolaire en polyéthylène haute densité (HDPE), de 160x120x3 cm, couleur blanche, avec géotextile en polypropylène incorporé sur une de ses faces, pour la stabilisation des revêtements de sols drainants avec graviers. (matériau) | 1.050 | 2438.91 | 2560.86 |
| mt01arp030b | m³ | Grave calcaire sélectionnée concassée, couleur, avec granulométrie de 4 à 8 mm de diamètre. (matériau) | 0.050 | 2250.53 | 112.53 |
| mq01pan070b | h | Mini pelle chargeuse sur pneus, de 52 kW/1 m³ kW. (matériel) | 0.024 | 3642.11 | 87.41 |
| mq02rod010d | h | Plaque vibrante à guidage manuel, de 300 kg, largeur de travail 70 cm, réversible. (matériel) | 0.026 | 708.25 | 18.41 |
| op00amo010 |  | Rectifieuse ou scie radiale. | 1.000 | 0.00 | 0.00 |
| mo041 | h | Compagnon professionnel III/CP2 VRD espaces publics. (main-d'œuvre) | 0.125 | 731.39 | 91.42 |
| mo087 | h | Ouvrier professionnel II/OP VRD espaces publics. (main-d'œuvre) | 0.250 | 546.70 | 136.68 |
| mo040 | h | Compagnon professionnel III/CP2 jardinier. (main-d'œuvre) | 0.188 | 731.39 | 137.50 |
| mo086 | h | Ouvrier professionnel II/OP jardinier. (main-d'œuvre) | 0.375 | 546.70 | 205.01 |
| % | % | Frais de chantier des unités d'ouvrage | 2 % | 3513.55 | 70.27 |
|  |  | Coûts directs |  |  | 3583.82 |
