# Géotextile tissé

- Propriété du fichier: CYPE INGENIEROS, S.A.
- Format: FIEBDC-3/2002
- Zone géographique: Algérie
- Devise: DZD
- Coûts indirects: 3.00 %
- Frais généraux: 13.00 %
- Bénéfice: 6.00 %
- TVA: 19.00 %

## L Espaces verts

### LP Systèmes de protection et décoration

#### LPS Protections du sol

**LPS020** m² Géotextile tissé.
Géotextile tissé à base de polypropylène, avec une résistance à la traction longitudinale de 18,0 kN/m, une résistance à la traction transversale de 16,0 kN/m, une ouverture de cône à l'essai de perforation dynamique selon NF EN ISO 13433 inférieure à 17 mm, résistance CBR au poinçonnement 2 kN et une masse surfacique de 83 g/m². Mise en place: avec des recouvrements et avec piquets d'ancrage en acier, en forme de L, de 6 mm de diamètre (2 U/m²), directement sur le terrain.
Inclut: Mise en place du géotextile. Résolution des recouvrements et des unions. Fixation du géotextile.
Critère pour le métré: Surface mesurée selon documentation graphique du Projet.
Critère pour le mémoire: On mesurera la surface réellement exécutée selon les spécifications du Projet, y compris les bords et les recouvrements.

| Code | U | Désignation | Quantité | Prix | Montant |
|---|---|---|---|---|---|
| mt14gsa040aa | m² | Géotextile tissé à base de polypropylène, avec une résistance à la traction longitudinale de 18 kN/m, une résistance à la traction transversale de 16 kN/m, une ouverture de cône à l'essai de perforation dynamique selon NF EN ISO 13433 inférieure à 17 mm, résistance CBR au poinçonnement 2 kN et une masse surfacique de 83 g/m², selon NF EN 13252. (matériau) | 1.100 | 162.89 | 179.18 |
| mt48mal015c | U | Piquet d'ancrage en acier, en forme de L, de 6 mm de diamètre, pour fixation des filets et des mailles au terrain. (matériau) | 2.000 | 67.24 | 134.48 |
| mo041 | h | Compagnon professionnel III/CP2 VRD espaces publics. (main-d'œuvre) | 0.003 | 731.39 | 2.19 |
| mo087 | h | Ouvrier professionnel II/OP VRD espaces publics. (main-d'œuvre) | 0.005 | 546.70 | 2.73 |
| % | % | Frais de chantier des unités d'ouvrage | 2 % | 318.58 | 6.37 |
|  |  | Coûts directs |  |  | 324.95 |
