# Fertilisation chimique de fond du terrain

- Propriété du fichier: CYPE INGENIEROS, S.A.
- Format: FIEBDC-3/2002
- Zone géographique: Algérie
- Devise: DZD
- Coûts indirects: 3.00 %
- Frais généraux: 13.00 %
- Bénéfice: 6.00 %
- TVA: 19.00 %

## L Espaces verts

### LT Préparation du terrain

#### LTE Apport d'engrais

**LTE010** m² Fertilisation chimique de fond du terrain.
Fertilisation chimique de fond du terrain avec engrais minéral complexe NPK 15-15-15 avec un rendement de 0,02 kg/m², étendu avec des moyens manuels et retournement postérieur du terrain avec motoculteur, jusqu'à obtenir son incorporation au sol sur une profondeur moyenne de 15 cm.
Inclut: Extension de l'engrais sur le terrain. Retournement du terrain. Récupération des restes. Chargement des restes dans le camion ou la benne.
Critère pour le métré: Surface mesurée en projection horizontale, selon documentation graphique du Projet.
Critère pour le mémoire: On mesurera, en projection horizontale, la surface réellement exécutée selon les spécifications du Projet.

| Code | U | Désignation | Quantité | Prix | Montant |
|---|---|---|---|---|---|
| mt48tip010 | kg | Engrais minéral complexe NPK 15-15-15. (matériau) | 0.020 | 82.34 | 1.65 |
| mq09mot010 | h | Motoculteur 60/80 cm. (matériel) | 0.007 | 297.65 | 2.08 |
| mo040 | h | Compagnon professionnel III/CP2 jardinier. (main-d'œuvre) | 0.003 | 698.09 | 2.09 |
| mo086 | h | Ouvrier professionnel II/OP jardinier. (main-d'œuvre) | 0.020 | 521.84 | 10.44 |
| % | % | Frais de chantier des unités d'ouvrage | 2 % | 16.26 | 0.33 |
|  |  | Coûts directs |  |  | 16.59 |
