# Débroussaillage et nettoyage de bandes de terrain

- Propriété du fichier: CYPE INGENIEROS, S.A.
- Format: FIEBDC-3/2002
- Zone géographique: Algérie
- Devise: DZD
- Coûts indirects: 3.00 %
- Frais généraux: 13.00 %
- Bénéfice: 6.00 %
- TVA: 19.00 %

## L Espaces verts

### LT Préparation du terrain

#### LTN Nettoyage et décapage du terrain

**LTN030** m² Débroussaillage et nettoyage de bandes de terrain.
Débroussaillage et nettoyage de bandes de terrain, allant jusqu'à 2,5 m de largeur, avec des moyens mécaniques, en effectuant deux passages de la machine minimum.
Critère d'évaluation économique: Le prix comprend la protection des arbres et des plantes devant être conservés, mais il ne comprend pas le retrait et la charge des matériaux de débroussaillage.
Inclut: Préparation de la surface de travail. Débroussaillage du terrain.
Critère pour le métré: Surface mesurée en projection horizontale, selon documentation graphique du Projet.
Critère pour le mémoire: On mesurera, en projection horizontale, la surface réellement exécutée selon les spécifications du Projet.

| Code | U | Désignation | Quantité | Prix | Montant |
|---|---|---|---|---|---|
| mq09tra060 | h | Tracteur agricole, de 74 kW, équipé de bras débroussailleur. (matériel) | 0.002 | 6195.47 | 12.39 |
| % | % | Frais de chantier des unités d'ouvrage | 2 % | 12.39 | 0.25 |
|  |  | Coûts directs |  |  | 12.64 |
