# Extension de terre végétale en jardinerie

- Propriété du fichier: CYPE INGENIEROS, S.A.
- Format: FIEBDC-3/2002
- Zone géographique: Algérie
- Devise: DZD
- Coûts indirects: 3.00 %
- Frais généraux: 13.00 %
- Bénéfice: 6.00 %
- TVA: 19.00 %

## L Espaces verts

### LT Préparation du terrain

#### LTT Apport de terres et substrats

**LTT020** m³ Extension de terre végétale en jardinerie.
Terre végétale criblée, fournie en vrac, utilisée en jardinerie avec des moyens manuels.
Inclut: Extension de la terre. Rasantes et arrêts. Récupération des restes. Chargement des restes dans le camion ou la benne.
Critère pour le métré: Volume à étendre, selon documentation graphique du Projet.
Critère pour le mémoire: On mesurera le volume réellement exécuté selon les spécifications du Projet.

| Code | U | Désignation | Quantité | Prix | Montant |
|---|---|---|---|---|---|
| mt48tie030a | m³ | Terre végétale criblée, fournie en vrac. (matériau) | 1.000 | 2365.33 | 2365.33 |
| mo040 | h | Compagnon professionnel III/CP2 jardinier. (main-d'œuvre) | 0.313 | 698.09 | 218.50 |
| mo086 | h | Ouvrier professionnel II/OP jardinier. (main-d'œuvre) | 1.877 | 521.84 | 979.49 |
| % | % | Frais de chantier des unités d'ouvrage | 2 % | 3563.32 | 71.27 |
|  |  | Coûts directs |  |  | 3634.59 |
