# Terrain de padel

- Propriété du fichier: CYPE INGENIEROS, S.A.
- Format: FIEBDC-3/2002
- Zone géographique: Algérie
- Devise: DZD
- Coûts indirects: 3.00 %
- Frais généraux: 13.00 %
- Bénéfice: 6.00 %
- TVA: 19.00 %

## M Mobilier urbain

### MI Installations sportives complètes

#### MIP Terrains de padel

**MIP010** U Terrain de padel.
Terrain de padel, de 20x10 m, avec parois de 4 m de hauteur aux extrémités et sur les 2 premiers mètres de chaque côté, et de 3 m de hauteur pour le reste, avec deux portes d'accès, vitres en verre de sécurité trempé, de 12 mm d'épaisseur et supports de luminaires, de 3 m de longueur, pour fixation sur la structure métallique, constitué de: structure métallique, composée de 4 poteaux de coins et 26 poteaux intermédiaires en acier S235JR laminé à chaud, de 100x50 mm et 2 mm d'épaisseur, finition galvanisée, avec renforts en tôle pliée galvanisée à chaud, de 2 mm d'épaisseur et 0,58 m de longueur, soudée au poteau; plaques d'ancrage en acier S235JR laminé à chaud, avec trous de 18 mm de diamètre, de 260x180 mm et 8 mm d'épaisseur, finition galvanisée, pour poteaux intermédiaires et plaques d'ancrage spéciales en acier S235JR laminé à chaud, de 8 mm d'épaisseur, finition galvanisée, pour poteaux de coins; treillis soudé en acier galvanisé, de 50x50 mm et 4 mm de diamètre; tableaux de fixation de treillis soudé constitués de cornières en tôle galvanisée à chaud, de 2,5 mm d'épaisseur, avec trous pour hébergement des pointes du treillis soudé; deux portes d'accès avec serrure; traverses horizontales en tube en acier galvanisé à chaud, de 40x30 mm et 1,5 mm d'épaisseur; et platines horizontales pour renfort et fixation de maille de feuillard galvanisé à chaud, de 40x3 mm; ensemble de vitres en verre de sécurité trempé, de 12 mm d'épaisseur, composé de 14 vitres en verre, de 2995x1995 mm et 4 vitres en verre, de 1995x1995 mm, avec trous pour fixation sur la structure et quatre supports de luminaires, de 3 m de longueur, pour fixation sur la structure métallique, chacun composé d'un poteau en acier S235JR laminé à chaud, de 100x50 mm et 2 mm d'épaisseur, finition galvanisée, et un croisement en tôle pliée galvanisée à chaud, de 2 mm d'épaisseur, avec trous pour fixation de luminaires.
Critère d'évaluation économique: Le prix ne comprend la fondation, le revêtement sportif, l'équipement sportif, les luminaires ni l'installation électrique.
Inclut: Implantation. Montage et fixation de la structure métallique. Mise en place et fixation des vitres. Montage et fixation, sur la structure métallique, des supports complémentaires des luminaires.
Critère pour le métré: Nombre d'unités prévues, selon documentation graphique du Projet.
Critère pour le mémoire: On mesurera le nombre d'unités réellement exécutées selon les spécifications du Projet.

| Code | U | Désignation | Quantité | Prix | Montant |
|---|---|---|---|---|---|
| mt47cit500a | U | Structure métallique, composée de 4 poteaux de coins et 26 poteaux intermédiaires en acier S235JR laminé à chaud, de 100x50 mm et 2 mm d'épaisseur, finition galvanisée, avec renforts en tôle pliée galvanisée à chaud, de 2 mm d'épaisseur et 0,58 m de longueur, soudée au poteau; plaques d'ancrage en acier S235JR laminé à chaud, avec trous de 18 mm de diamètre, de 260x180 mm et 8 mm d'épaisseur, finition galvanisée, pour poteaux intermédiaires et plaques d'ancrage spéciales en acier S235JR laminé à chaud, de 8 mm d'épaisseur, finition galvanisée, pour poteaux de coins; treillis soudé en acier galvanisé, de 50x50 mm et 4 mm de diamètre; tableaux de fixation de treillis soudé constitués de cornières en tôle galvanisée à chaud, de 2,5 mm d'épaisseur, avec trous pour hébergement des pointes du treillis soudé; deux portes d'accès avec serrure; traverses horizontales en tube en acier galvanisé à chaud, de 40x30 mm et 1,5 mm d'épaisseur; et platines horizontales pour renfort et fixation de maille de feuillard galvanisé à chaud, de 40x3 mm, finition laquée, de couleur à choisir, avec éléments de fixation. (matériau) | 1.000 | 1127496.05 | 1127496.05 |
| mt47cit510b | U | Ensemble de vitres en verre de sécurité trempé, de 12 mm d'épaisseur, composé de 14 vitres en verre, de 2995x1995 mm et 4 vitres en verre, de 1995x1995 mm, avec trous pour fixation sur la structure, avec éléments de fixation. (matériau) | 1.000 | 975789.39 | 975789.39 |
| mt47cit520a | U | Supports de luminaires, de 3 m de longueur, pour fixation sur la structure métallique, chacun composé d'un poteau en acier S235JR laminé à chaud, de 100x50 mm et 2 mm d'épaisseur, finition galvanisée, et un croisement en tôle pliée galvanisée à chaud, de 2 mm d'épaisseur, avec trous pour fixation de luminaires, finition laquée, de couleur à choisir. (matériau) | 4.000 | 18516.42 | 74065.68 |
| mo041 | h | Compagnon professionnel III/CP2 VRD espaces publics. (main-d'œuvre) | 37.534 | 731.39 | 27451.99 |
| mo087 | h | Ouvrier professionnel II/OP VRD espaces publics. (main-d'œuvre) | 37.534 | 546.70 | 20519.84 |
| % | % | Frais de chantier des unités d'ouvrage | 2 % | 2225322.95 | 44506.46 |
|  |  | Coûts directs |  |  | 2269829.41 |
