# Butoir pour la protection des camions pendant la décharge au bord de l'excavation

- Propriété du fichier: CYPE INGENIEROS, S.A.
- Format: FIEBDC-3/2002
- Zone géographique: Algérie
- Devise: DZD
- Coûts indirects: 3.00 %
- Frais généraux: 13.00 %
- Bénéfice: 6.00 %
- TVA: 19.00 %

## S Sécurité et santé

### SC Équipements de protection collective

#### SCB Délimitation et protection des bords d'excavation

**SCB040** m Butoir pour la protection des camions pendant la décharge au bord de l'excavation.
Protection contre la chute des camions au bord de l'excavation, durant les travaux de décharge directe de béton ou de matériaux de remplissage, constituée d'un butoir composé de 2 planches en bois de pin de 25x7,5 cm, amortissables en 4 utilisations et de profilés en acier NF EN 10025 S275JR, laminé à chaud, de la série IPN 200, galvanisé à chaud, de 1 m de longueur, enfoncés dans le terrain tous les 2,0 m, amortissables en 150 utilisations. Comprend les éléments en acier pour l'assemblage des planches.
Critère pour le métré: Longueur mesurée selon Plan général de coordination en matière de sécurité et de protection de la santé.
Critère pour le mémoire: La longueur mesurée sera celle réellement montée selon spécifications d'Étude ou d'Étude Basique de Sécurité et Santé.

| Code | U | Désignation | Quantité | Prix | Montant |
|---|---|---|---|---|---|
| mt50spa050o | m³ | Grosse planche en bois de pin, dimensions 25x7,5 cm. (matériau) | 0.009 | 43833.50 | 394.50 |
| mt07emr511a | kg | Ferrures en acier galvanisé type DX51D+Z275N et vis à tôle en acier zingué, pour assemblage de structures en bois, pour les classes de service 1 et 2 selon NF EN 1995-1-1. (matériau) | 0.500 | 1642.29 | 821.15 |
| mt07ala110gb | m | Profilé en acier NF EN 10025 S275JR, série IPN 200, laminé à chaud, avec recouvrement galvanisé, pour applications structurales. Travaillé et monté en atelier, à placer sur site. (matériau) | 0.005 | 12835.84 | 64.18 |
| mt27pfi010 | l | Impression à séchage rapide, formulée avec résines alkydiques modifiées et phosphate de zinc. (matériau) | 0.002 | 593.83 | 1.19 |
| mo119 | h | Compagnon professionnel III/CP2 Sécurité et Santé. (main-d'œuvre) | 0.125 | 698.09 | 87.26 |
| mo120 | h | Ouvrier Sécurité et Santé. (main-d'œuvre) | 0.125 | 502.77 | 62.85 |
| % | % | Frais de chantier des unités d'ouvrage | 2 % | 1431.13 | 28.62 |
|  |  | Coûts directs |  |  | 1459.75 |
