# Clôture de délimitation d'excavations de pieux ou de parois moulées

- Propriété du fichier: CYPE INGENIEROS, S.A.
- Format: FIEBDC-3/2002
- Zone géographique: Algérie
- Devise: DZD
- Coûts indirects: 3.00 %
- Frais généraux: 13.00 %
- Bénéfice: 6.00 %
- TVA: 19.00 %

## S Sécurité et santé

### SC Équipements de protection collective

#### SCC Protection des excavations de pieux et de parois moulées

**SCC010** m Clôture de délimitation d'excavations de pieux ou de parois moulées.
Délimitation d'un vide horizontal lors d'excavations de pieux ou de parois moulées avec une clôture périmétrique constituée de barrières de chantier en fer, de 1,00x1,50 m, couleur rouge avec bandes blanches réfléchissantes, avec 2 lisses montées sur châssis de tube, avec deux pieds métalliques, amortissables en 20 utilisations.
Critère pour le métré: Longueur mesurée selon Plan général de coordination en matière de sécurité et de protection de la santé.
Critère pour le mémoire: La longueur mesurée sera celle réellement montée selon spécifications d'Étude ou d'Étude Basique de Sécurité et Santé.

| Code | U | Désignation | Quantité | Prix | Montant |
|---|---|---|---|---|---|
| mt50vbe010bgk | U | Barrière de chantier en fer, de 1,00x1,50 m, couleur rouge avec bandes blanches réfléchissantes, avec 2 lisses montées sur châssis de tube, avec deux pieds métalliques, y compris plaque pour publicité. (matériau) | 0.033 | 3880.34 | 128.05 |
| mo120 | h | Ouvrier Sécurité et Santé. (main-d'œuvre) | 0.125 | 502.77 | 62.85 |
| % | % | Frais de chantier des unités d'ouvrage | 2 % | 190.90 | 3.82 |
|  |  | Coûts directs |  |  | 194.72 |
