# Ligne d'ancrage horizontale permanente, formée d'un câble en acier, avec amortisseur de chutes

- Propriété du fichier: CYPE INGENIEROS, S.A.
- Format: FIEBDC-3/2002
- Zone géographique: Algérie
- Devise: DZD
- Coûts indirects: 3.00 %
- Frais généraux: 13.00 %
- Bénéfice: 6.00 %
- TVA: 19.00 %

## S Sécurité et santé

### SC Équipements de protection collective

#### SCL Lignes et dispositifs d'ancrage

**SCL020** U Ligne d'ancrage horizontale permanente, formée d'un câble en acier, avec amortisseur de chutes.
Ligne d'ancrage horizontale permanente, d'un câble en acier, avec amortisseur de chutes, de 10 m de longueur, classe C, composée de 1 ancrage terminal en alliage d'aluminium L-2653 avec traitement thermique T6, finition avec peinture époxy-polyester; 1 ancrage terminal avec amortisseur en acier inoxydable AISI 316, finition brillante; 1 ancrage intermédiaire en alliage d'aluminium L-2653 avec traitement thermique T6, finition avec peinture époxy-polyester; câble flexible en acier galvanisé, de 10 mm de diamètre, composé de 7 cordons de 19 fils; tendeur à boîte ouverte, avec une boucle à une extrémité et une fourche à l'extrémité opposée; ensemble d'un repose-câbles et d'un terminal manuel; protecteur pour cordon; plaque de signalisation et ensemble de deux adhésifs de sécurité. Comprend les éléments pour la fixation des composants de la ligne d'ancrage au support.
Critère pour le métré: Nombre d'unités prévues, selon Plan général de coordination en matière de sécurité et de protection de la santé.
Critère pour le mémoire: On mesurera le nombre d'unités réellement mises en place selon spécifications d'Étude ou d'Étude Basique de Sécurité et Santé.

| Code | U | Désignation | Quantité | Prix | Montant |
|---|---|---|---|---|---|
| mt50spl110 | U | Ancrage terminal en alliage d'aluminium L-2653 avec traitement thermique T6, finition avec peinture époxy-polyester. (matériau) | 1.000 | 1408.42 | 1408.42 |
| mt50spl105a | U | Fixation composée d'une cheville chimique, d'une rondelle et d'une vis en acier de 12 mm de diamètre et 80 mm de longueur. (matériau) | 6.000 | 569.11 | 3414.66 |
| mt50spl100 | U | Ancrage terminal avec amortisseur, en acier inoxydable AISI 316, finition brillante. (matériau) | 1.000 | 12330.87 | 12330.87 |
| mt50spl005 | U | Fixation composée d'une cheville chimique, d'une rondelle et d'une vis en acier inoxydable de 12 mm de diamètre et 80 mm de longueur. (matériau) | 4.000 | 689.84 | 2759.36 |
| mt50spl120 | U | Ancrage intermédiaire en alliage d'aluminium L-2653 avec traitement thermique T6, finition avec peinture époxy-polyester. (matériau) | 1.000 | 3664.76 | 3664.76 |
| mt50spl130 | m | Câble flexible en acier galvanisé, de 10 mm de diamètre, composé de 7 cordons de 19 fils, y compris une tension finale avec étui en cuivre et un garde-câble à une extrémité. (matériau) | 10.500 | 251.50 | 2640.75 |
| mt50spl040 | U | Tendeur à boîte ouverte, avec une boucle à une extrémité et une fourche à l'extrémité opposée. (matériau) | 1.000 | 9485.28 | 9485.28 |
| mt50spl050 | U | Ensemble d'un repose-câbles et d'un terminal manuel, en acier inoxydable. (matériau) | 1.000 | 3592.91 | 3592.91 |
| mt50spl080 | U | Protecteur pour cordon, en PVC, couleur jaune. (matériau) | 1.000 | 574.87 | 574.87 |
| mt50spl060 | U | Plaque de signalisation de la ligne d'ancrage. (matériau) | 1.000 | 1782.09 | 1782.09 |
| mt50spl070 | U | Ensemble de deux adhésifs de sécurité. (matériau) | 1.000 | 2155.75 | 2155.75 |
| mo119 | h | Compagnon professionnel III/CP2 Sécurité et Santé. (main-d'œuvre) | 0.801 | 698.09 | 559.17 |
| mo120 | h | Ouvrier Sécurité et Santé. (main-d'œuvre) | 1.201 | 502.77 | 603.83 |
| % | % | Frais de chantier des unités d'ouvrage | 2 % | 44972.72 | 899.45 |
|  |  | Coûts directs |  |  | 45872.17 |
