# Porte métallique pour accès de véhicules, sur la clôture provisoire d'un terrain

- Propriété du fichier: CYPE INGENIEROS, S.A.
- Format: FIEBDC-3/2002
- Zone géographique: Algérie
- Devise: DZD
- Coûts indirects: 3.00 %
- Frais généraux: 13.00 %
- Bénéfice: 6.00 %
- TVA: 19.00 %

## S Sécurité et santé

### SC Équipements de protection collective

#### SCR Clôture provisoire de parcelle

**SCR040** U Porte métallique pour accès de véhicules, sur la clôture provisoire d'un terrain.
Porte pour accès de véhicules de tôle en acier galvanisé, de deux vantaux, de 4,0x2,0 m, avec languettes pour cadenas et ferrures de fermeture au sol, mise en place dans une clôture provisoire de terrain, fixée à l'aide de poteaux du même matériau, ancrés au terrain avec des dés en béton BCN: CPJ-CEM II/A 32,5 - P - B 20 - 15/25 - E: 1 - NA - P 18-305, amortissable en 5 utilisations.
Critère pour le métré: Nombre d'unités prévues, selon Plan général de coordination en matière de sécurité et de protection de la santé.
Critère pour le mémoire: On mesurera le nombre d'unités réellement mises en place selon spécifications d'Étude ou d'Étude Basique de Sécurité et Santé.

| Code | U | Désignation | Quantité | Prix | Montant |
|---|---|---|---|---|---|
| mt50spv011h | U | Porte d'accès de véhicules en tôle d'acier galvanisé, à deux vantaux, de 4,0x2,0 m, avec languettes pour cadenas et ferrures de fermeture au sol, fixée avec des poteaux de même matériau. (matériau) | 0.200 | 122158.95 | 24431.79 |
| mt10hmf040qaeg | m³ | Béton non armé prêt à l'emploi BCN: CPJ-CEM II/A 32,5 - P - B 20 - 15/25 - E: 1 - NA - P 18-305. (matériau) | 0.250 | 11824.06 | 2956.02 |
| mo119 | h | Compagnon professionnel III/CP2 Sécurité et Santé. (main-d'œuvre) | 0.626 | 698.09 | 437.00 |
| mo120 | h | Ouvrier Sécurité et Santé. (main-d'œuvre) | 0.626 | 502.77 | 314.73 |
| % | % | Frais de chantier des unités d'ouvrage | 2 % | 28139.54 | 562.79 |
|  |  | Coûts directs |  |  | 28702.33 |
