# Clôture provisoire d'un terrain avec des plaques préfabriquées en béton

- Propriété du fichier: CYPE INGENIEROS, S.A.
- Format: FIEBDC-3/2002
- Zone géographique: Algérie
- Devise: DZD
- Coûts indirects: 3.00 %
- Frais généraux: 13.00 %
- Bénéfice: 6.00 %
- TVA: 19.00 %

## S Sécurité et santé

### SC Équipements de protection collective

#### SCR Clôture provisoire de parcelle

**SCR070** m Clôture provisoire d'un terrain avec des plaques préfabriquées en béton.
Clôture provisoire d'un terrain, de 2 m de hauteur, composée de plaques allégées en béton armé, de 1,92x0,40 m et 4 cm d'épaisseur, amortissables en 5 utilisations, et de supports préfabriqués en béton armé, de 2,5 m de longueur et 12x14 cm de section, ancrés au terrain avec des dés en béton BCN: CPJ-CEM II/A 32,5 - P - B 20 - 15/25 - E: 1 - NA - P 18-305 de 60x60x60 cm, tous les 2,0 m, amortissables en 5 utilisations.
Critère pour le métré: Longueur mesurée selon Plan général de coordination en matière de sécurité et de protection de la santé.
Critère pour le mémoire: La longueur mesurée sera celle réellement montée selon spécifications d'Étude ou d'Étude Basique de Sécurité et Santé.

| Code | U | Désignation | Quantité | Prix | Montant |
|---|---|---|---|---|---|
| mt50spv065 | U | Plaque allégée en béton armé de 1,92x0,4 m et 4 cm d'épaisseur. (matériau) | 0.500 | 1106.62 | 553.31 |
| mt50spv060a | U | Poteau préfabriqué en béton armé de 2,5 m de longueur et 12x14 cm de section. (matériau) | 0.140 | 2601.27 | 364.18 |
| mt10hmf040qaeg | m³ | Béton non armé prêt à l'emploi BCN: CPJ-CEM II/A 32,5 - P - B 20 - 15/25 - E: 1 - NA - P 18-305. (matériau) | 0.151 | 11824.06 | 1785.43 |
| mo119 | h | Compagnon professionnel III/CP2 Sécurité et Santé. (main-d'œuvre) | 0.626 | 698.09 | 437.00 |
| mo120 | h | Ouvrier Sécurité et Santé. (main-d'œuvre) | 0.626 | 502.77 | 314.73 |
| % | % | Frais de chantier des unités d'ouvrage | 2 % | 3454.65 | 69.09 |
|  |  | Coûts directs |  |  | 3523.74 |
