# Arrivée provisoire à une cabine préfabriquée de chantier

- Propriété du fichier: CYPE INGENIEROS, S.A.
- Format: FIEBDC-3/2002
- Zone géographique: Algérie
- Devise: DZD
- Coûts indirects: 3.00 %
- Frais généraux: 13.00 %
- Bénéfice: 6.00 %
- TVA: 19.00 %

## S Sécurité et santé

### SP Installations provisoires d'hygiène et de bien-être

#### SPA Raccord à des cabines préfabriquées

**SPA010** U Arrivée provisoire à une cabine préfabriquée de chantier.
Arrivée provisoire de plomberie enterrée à la cabine préfabriquée de chantier. Comprend la connexion au réseau provisoire de chantier, jusqu'à une distance maximale de 8 m.
Inclut: Excavation manuelle des tranchées et assainissement des terres lâches du fond excavé. Implantation du parcours de l'arrivée. Présentation à sec de la tuyauterie. Déversement du sable dans le fond de la tranchée. Mise en place de la tuyauterie. Montage, connexion et contrôle de son bon fonctionnement. Repositionnement du revêtement de sol avec du béton massif. Démontage de l'ensemble.
Critère pour le métré: Nombre d'unités prévues, selon Plan général de coordination en matière de sécurité et de protection de la santé.
Critère pour le mémoire: On mesurera le nombre d'unités réellement exécutées selon spécifications d'Étude ou d'Étude Basique de Sécurité et Santé.

| Code | U | Désignation | Quantité | Prix | Montant |
|---|---|---|---|---|---|
| mt50ica010c | U | Arrivée provisoire de plomberie à la cabine préfabriquée de chantier. (matériau) | 1.000 | 14726.62 | 14726.62 |
| % | % | Frais de chantier des unités d'ouvrage | 2 % | 14726.62 | 294.53 |
|  |  | Coûts directs |  |  | 15021.15 |
