# Bordure métallique en acier inoxydable

- Propriété du fichier: CYPE INGENIEROS, S.A.
- Format: FIEBDC-3/2002
- Zone géographique: Algérie
- Devise: DZD
- Coûts indirects: 3.00 %
- Frais généraux: 13.00 %
- Bénéfice: 6.00 %
- TVA: 19.00 %

## V Voiries

### VB Bordures et rigoles

#### VBA Acier

**VBA030** m Bordure métallique en acier inoxydable.
Réalisation d'une bordure et d'une limite de revêtement via pièces souples de tôle pliée en acier inoxydable A2, de 150 mm de hauteur, 1,2 mm d'épaisseur, finition mat, avec l'extrémité supérieure arrondie avec une largeur de 7 mm, disposées linéairement en se superposant et unies entre elles avec vis passantes ou autoformeuses en acier inoxydable, fixées au terrain avec piquets métalliques. Comprend l'implantation, l'excavation manuelle du terrain, les découpes, vis passantes ou autoformeuses en acier inoxydable, plaques de connexion, coins et piquets métalliques pour fixation au terrain, la résolution des assemblages entre pièces, la résolution des coins, le remblayage et le compactage du terrain contigu au bord déjà placé, le nettoyage et l'élimination du matériau excédant.
Inclut: Préparation du terrain. Excavation de la tranchée. Introduction des pièces de bord dans la tranchée. Union entre pièces de bord. Résolution des coins. Remplissage de la tranchée et compactage du terrain. Nettoyage et suppression du matériau excédant.
Critère pour le métré: Longueur mesurée selon documentation graphique du Projet.
Critère pour le mémoire: On mesurera la longueur réellement exécutée selon les spécifications du Projet.

| Code | U | Désignation | Quantité | Prix | Montant |
|---|---|---|---|---|---|
| mt18bme050a | m | Bordure métallique en pièces souples de tôle pliée en acier inoxydable A2, de 150 mm de hauteur, 1,2 mm d'épaisseur, finition mat, avec l'extrémité supérieure arrondie avec une largeur de 7 mm, disposées linéairement en se superposant et unies entre elles avec vis passantes ou autoformeuses en acier inoxydable, fixées au terrain avec piquets métalliques, y compris vis passantes ou autoformeuses en acier inoxydable, plaques de connexion, coins et piquets métalliques pour fixation au terrain. (matériau) | 1.050 | 1529.82 | 1606.31 |
| mo041 | h | Compagnon professionnel III/CP2 VRD espaces publics. (main-d'œuvre) | 0.375 | 700.68 | 262.76 |
| % | % | Frais de chantier des unités d'ouvrage | 2 % | 1869.07 | 37.38 |
|  |  | Coûts directs |  |  | 1906.45 |
