# Rigole préfabriquée en béton

- Propriété du fichier: CYPE INGENIEROS, S.A.
- Format: FIEBDC-3/2002
- Zone géographique: Algérie
- Devise: DZD
- Coûts indirects: 3.00 %
- Frais généraux: 13.00 %
- Bénéfice: 6.00 %
- TVA: 19.00 %

## V Voiries

### VB Bordures et rigoles

#### VBE Béton

**VBE020** m Rigole préfabriquée en béton.
Rigole constituée de caniveaux préfabriqués en béton bicouche, 8/6,5x50x50 cm, jointoiement avec du mortier de ciment, confectionné sur chantier, dosage 1:6, sur base de béton massif BCN: CPJ-CEM II/A 32,5 - P - B 20 - 15/25 - E: 1 - NA - P 18-305 de 20 cm d'épaisseur, coulage depuis le camion, extension et vibrage, avec finition lissée à la règle, selon les pentes du projet et placé sur plateforme avec indice CBR > 5 (California Bearing Ratio), non comprise dans ce prix. Comprend nettoyage. Complètement terminé, sans inclure l'excavation.
Inclut: Coulage et extension du béton. Mise en place des pièces. Remplissage des joints avec du mortier. Tassement et nivellement.
Critère pour le métré: Longueur mesurée selon documentation graphique du Projet.
Critère pour le mémoire: On mesurera la longueur réellement exécutée selon les spécifications du Projet.

| Code | U | Désignation | Quantité | Prix | Montant |
|---|---|---|---|---|---|
| mt10hmf040qaeg | m³ | Béton non armé prêt à l'emploi BCN: CPJ-CEM II/A 32,5 - P - B 20 - 15/25 - E: 1 - NA - P 18-305. (matériau) | 0.200 | 11881.47 | 2376.29 |
| mt08aaa010a | m³ | Eau. (matériau) | 0.006 | 194.53 | 1.17 |
| mt01arg005a | t | Sable de carrière, pour mortier confectionné sur le chantier. (matériau) | 0.018 | 2060.93 | 37.10 |
| mt08cem000a | kg | Ciment gris en sacs. (matériau) | 2.750 | 14.14 | 38.89 |
| mt11cun120a | U | Caniveau préfabriqué en béton bicouche pour rigole, 8/6,5x50x50 cm. (matériau) | 2.100 | 324.51 | 681.47 |
| mq06hor010 | h | Bétonnière électrique avec une capacité de gâchage de 160 l. (matériel) | 0.008 | 341.41 | 2.73 |
| op00amo010 |  | Rectifieuse ou scie radiale. | 1.000 | 0.00 | 0.00 |
| mo041 | h | Compagnon professionnel III/CP2 VRD espaces publics. (main-d'œuvre) | 0.350 | 700.68 | 245.24 |
| mo087 | h | Ouvrier professionnel II/OP VRD espaces publics. (main-d'œuvre) | 0.611 | 523.78 | 320.03 |
| % | % | Frais de chantier des unités d'ouvrage | 2 % | 3702.92 | 74.06 |
|  |  | Coûts directs |  |  | 3776.98 |
