# Entourage d'arbre d'infiltration

- Propriété du fichier: CYPE INGENIEROS, S.A.
- Format: FIEBDC-3/2002
- Zone géographique: Algérie
- Devise: DZD
- Coûts indirects: 3.00 %
- Frais généraux: 13.00 %
- Bénéfice: 6.00 %
- TVA: 19.00 %

## V Voiries

### VP Revêtement de sols extérieurs

#### VPD Drainants

**VPD030** m² Entourage d'arbre d'infiltration.
Entourage d'arbre d'infiltration constitué de géotextile en polypropylène, (200 g/m²), grille alvéolaire en polyéthylène haute densité stable aux rayons UV, de 73x73x7 cm, couleur verte et remplissage des cellules avec grave filtrante sans classification.
Critère d'évaluation économique: Le prix ne comprend ni la base support ni le revêtement drainant.
Inclut: Implantation. Mise en place du géotextile. Disposition des grilles alvéolaires. Extension du matériau de drainage en une couche de grosseur uniforme.
Critère pour le métré: Surface mesurée selon documentation graphique du Projet.
Critère pour le mémoire: On mesurera la surface réellement exécutée selon les spécifications du Projet.

| Code | U | Désignation | Quantité | Prix | Montant |
|---|---|---|---|---|---|
| mt01ard030b | t | Grave filtrante sans classification. (matériau) | 0.147 | 2157.49 | 317.15 |
| mt18rad020a | m² | Grille alvéolaire en polyéthylène haute densité stable aux rayons UV, de 73x73x7 cm, couleur verte, pour réalisation de surfaces accessible avec pelouse ou graviers. (matériau) | 1.000 | 982.59 | 982.59 |
| mt14gso030ceod | m² | Géotextile non tissé synthétique, thermosoudé, en polypropylène, avec une résistance à la traction longitudinale de 13 kN/m, une résistance à la traction transversale de 15 kN/m, une ouverture de cône à l'essai de perforation dynamique selon NF EN ISO 13433 inférieure à 25 mm, résistance CBR au poinçonnement 0,6 kN et une masse surfacique de 200 g/m², selon NF EN 13252. (matériau) | 1.000 | 315.74 | 315.74 |
| mo087 | h | Ouvrier professionnel II/OP VRD espaces publics. (main-d'œuvre) | 0.313 | 521.84 | 163.34 |
| % | % | Frais de chantier des unités d'ouvrage | 2 % | 1778.82 | 35.58 |
|  |  | Coûts directs |  |  | 1814.40 |
