# Marquage routier de rebord

- Propriété du fichier: CYPE INGENIEROS, S.A.
- Format: FIEBDC-3/2002
- Zone géographique: Algérie
- Devise: DZD
- Coûts indirects: 3.00 %
- Frais généraux: 13.00 %
- Bénéfice: 6.00 %
- TVA: 19.00 %

## V Voiries

### VS Signalisation routière

#### VSH Signalisation horizontale

**VSH040** m Marquage routier de rebord.
Application manuelle de peinture alkyde couleur noire, pour marquage routier de rebord, de 10 cm de largeur.
Inclut: Balayage avec une balayeuse mécanique. Application manuelle du mélange.
Critère pour le métré: Longueur mesurée selon documentation graphique du Projet.
Critère pour le mémoire: On mesurera la longueur réellement exécutée selon les spécifications du Projet.

| Code | U | Désignation | Quantité | Prix | Montant |
|---|---|---|---|---|---|
| mt27mvh030c | kg | Peinture alkyde couleur noire, selon NF EN 1871. (matériau) | 0.072 | 373.62 | 26.90 |
| mo041 | h | Compagnon professionnel III/CP2 VRD espaces publics. (main-d'œuvre) | 0.055 | 698.09 | 38.39 |
| mo087 | h | Ouvrier professionnel II/OP VRD espaces publics. (main-d'œuvre) | 0.028 | 521.84 | 14.61 |
| % | % | Frais de chantier des unités d'ouvrage | 2 % | 79.90 | 1.60 |
|  |  | Coûts directs |  |  | 81.50 |
