# Marquage routier de rebord

- Propriété du fichier: CYPE INGENIEROS, S.A.
- Format: FIEBDC-3/2002
- Zone géographique: Algérie
- Devise: DZD
- Coûts indirects: 3.00 %
- Frais généraux: 13.00 %
- Bénéfice: 6.00 %
- TVA: 19.00 %

## V Voiries

### VS Signalisation routière

#### VSH Signalisation horizontale

**VSH040** m Marquage routier de rebord.
Application mécanique avec un appareil de traçage manuel de peinture plastique pour extérieur, à base de résines acryliques, couleur noire, finition satiné, texture lisse, pour marquage routier de rebord, de 40 cm de largeur.
Inclut: Balayage avec une balayeuse mécanique. Application mécanique du mélange avec un appareil de traçage manuel.
Critère pour le métré: Longueur mesurée selon documentation graphique du Projet.
Critère pour le mémoire: On mesurera la longueur réellement exécutée selon les spécifications du Projet.

| Code | U | Désignation | Quantité | Prix | Montant |
|---|---|---|---|---|---|
| mt27mvh020c | kg | Peinture plastique pour extérieur, à base de résines acryliques, couleur noire, finition satiné, texture lisse, selon NF EN 1871. (matériau) | 0.288 | 272.17 | 78.38 |
| mq11bar010 | h | Balayeuse remorquée avec moteur auxiliaire. (matériel) | 0.001 | 6562.21 | 6.56 |
| mq08war010a | h | Machine manuelle, pour peinture de marques routières sur la chaussée. (matériel) | 0.006 | 3307.19 | 19.84 |
| mo041 | h | Compagnon professionnel III/CP2 VRD espaces publics. (main-d'œuvre) | 0.020 | 698.09 | 13.96 |
| mo087 | h | Ouvrier professionnel II/OP VRD espaces publics. (main-d'œuvre) | 0.010 | 521.84 | 5.22 |
| % | % | Frais de chantier des unités d'ouvrage | 2 % | 123.96 | 2.48 |
|  |  | Coûts directs |  |  | 126.44 |
