# Caniveau en maçonnerie

- Propriété du fichier: CYPE INGENIEROS, S.A.
- Format: FIEBDC-3/2002
- Zone géographique: Algérie
- Devise: DZD
- Coûts indirects: 3.00 %
- Frais généraux: 13.00 %
- Bénéfice: 6.00 %
- TVA: 19.00 %

## X Réseaux divers

### XA Évacuation de l'eau

#### XAN Caniveaux

**XAN010** m Caniveau en maçonnerie.
Réalisation de caniveau avec parois en maçonnerie de brique pleine en terre cuite, pose avec du mortier de ciment, confectionné sur chantier, dosage 1:6, enduite de ciment et repassée intérieurement avec du mortier de ciment, confectionné sur chantier, avec adjuvant hydrofuge, dosage 1:3, avec grille et cadre tressée en acier galvanisé, de 300 mm de largeur intérieur et 500 mm de hauteur, classe B-125 selon NF EN 1433 et NF EN 124; sur dallage en béton massif BCN: CPJ-CEM II/A 32,5 - TP - B 20 - 15/25 - E: 1 - NA - P 18-305 de 15 cm d'épaisseur. Comprend les pièces spéciales et le siphon en ligne démontable.
Critère d'évaluation économique: Le prix ne comprend ni l'excavation ni le remblai de l'arrière.
Inclut: Implantation du parcours du caniveau. Coulage et compactage du béton pour la réalisation du dallage. Réalisation des parois maçonnées avec des briques, préalablement humidifiées, placées avec du mortier. Exécution des trous pour la connexion de la tuyauterie au caniveau. Raccord et jonction de la tuyauterie au caniveau. Mise en place du siphon en ligne. Enduit et repassage par l'intérieur avec un mortier de ciment, en arrondissant les angles. Mise en place du cadre et de la grille. Contrôle de son bon fonctionnement.
Critère pour le métré: Longueur mesurée en projection horizontale, selon documentation graphique du Projet.
Critère pour le mémoire: On mesurera, en projection horizontale, la longueur réellement exécutée selon les spécifications du Projet.

| Code | U | Désignation | Quantité | Prix | Montant |
|---|---|---|---|---|---|
| mt10hmf040qaed | m³ | Béton non armé prêt à l'emploi BCN: CPJ-CEM II/A 32,5 - TP - B 20 - 15/25 - E: 1 - NA - P 18-305. (matériau) | 0.172 | 12411.59 | 2134.79 |
| mt04lmb010a | U | Brique pleine en terre cuite élaborée mécaniquement, à revêtir, 29x14x5 cm, pour utilisation en maçonnerie protégée (pièce en P), densité 2400 kg/m³, selon NF EN 771-1. (matériau) | 90.000 | 71.54 | 6438.60 |
| mt08aaa010a | m³ | Eau. (matériau) | 0.015 | 193.59 | 2.90 |
| mt01arg005a | t | Sable de carrière, pour mortier confectionné sur le chantier. (matériau) | 0.104 | 2050.41 | 213.24 |
| mt08cem000a | kg | Ciment gris en sacs. (matériau) | 20.813 | 14.07 | 292.84 |
| mt08adt010 | kg | Adjuvant hydrofuge pour imperméabilisation des mortiers ou des bétons. (matériau) | 0.196 | 154.87 | 30.35 |
| mt11rej020h | U | Cadre et grille tressée en acier galvanisé, de 300 mm de largeur et 500 mm de longueur, pour caniveau de 300 mm de largeur intérieur et 500 mm de hauteur, classe B-125 selon NF EN 1433 et NF EN 124. (matériau) | 2.000 | 2271.82 | 4543.64 |
| mt11var120b | U | Siphon en ligne en PVC, couleur grise, démontable, avec assemblage mâle/femelle, de 110 mm de diamètre. (matériau) | 0.200 | 5503.22 | 1100.64 |
| mq06hor010 | h | Bétonnière électrique avec une capacité de gâchage de 160 l. (matériel) | 0.051 | 339.58 | 17.32 |
| au00auh020 |  | Rigole pour le coulage du béton. | 1.000 | 0.00 | 0.00 |
| au00auh040 |  | Vibreur de béton, électrique. | 1.000 | 0.00 | 0.00 |
| mo041 | h | Compagnon professionnel III/CP2 VRD espaces publics. (main-d'œuvre) | 2.002 | 698.09 | 1397.58 |
| mo087 | h | Ouvrier professionnel II/OP VRD espaces publics. (main-d'œuvre) | 1.660 | 521.84 | 866.25 |
| % | % | Frais de chantier des unités d'ouvrage | 2 % | 17038.15 | 340.76 |
|  |  | Coûts directs |  |  | 17378.91 |
