# Tuyauterie d'arrosage goutte-à-goutte

- Propriété du fichier: CYPE INGENIEROS, S.A.
- Format: FIEBDC-3/2002
- Zone géographique: Algérie
- Devise: DZD
- Coûts indirects: 3.00 %
- Frais généraux: 13.00 %
- Bénéfice: 6.00 %
- TVA: 19.00 %

## X Réseaux divers

### XD Distribution d'eau

#### XDA Arrosage

**XDA030** m Tuyauterie d'arrosage goutte-à-goutte.
Tuyauterie d'arrosage goutte-à-goutte, constitué de tube en polyéthylène, couleur noire, de 12 mm de diamètre extérieur, avec goutteurs intégrés, situés tous les 30 cm. Comprend les accessoires de connexion. Totalement montée, connectée et testée.
Inclut: Implantation et tracé. Mise en place de la tuyauterie.
Critère pour le métré: Longueur mesurée selon documentation graphique du Projet.
Critère pour le mémoire: On mesurera la longueur réellement exécutée selon les spécifications du Projet.

| Code | U | Désignation | Quantité | Prix | Montant |
|---|---|---|---|---|---|
| mt48tpg020bac | m | Tube en polyéthylène, couleur noire, de 12 mm de diamètre extérieur, avec goutteurs intégrés, situés tous les 30 cm, fourni en rouleaux, avec le prix augmenté de 10% pour cause d'accessoires et pièces spéciales. (matériau) | 1.000 | 49.72 | 49.72 |
| mo008 | h | Compagnon professionnel III/CP2 plombier. (main-d'œuvre) | 0.013 | 717.33 | 9.33 |
| mo107 | h | Ouvrier professionnel II/OP plombier. (main-d'œuvre) | 0.063 | 520.85 | 32.81 |
| % | % | Frais de chantier des unités d'ouvrage | 2 % | 91.86 | 1.84 |
|  |  | Coûts directs |  |  | 93.70 |
