# Tableau de protection et de contrôle d'éclairage public

- Propriété du fichier: CYPE INGENIEROS, S.A.
- Format: FIEBDC-3/2002
- Zone géographique: Algérie
- Devise: DZD
- Coûts indirects: 3.00 %
- Frais généraux: 13.00 %
- Bénéfice: 6.00 %
- TVA: 19.00 %

## X Réseaux divers

### XE Électricité

#### XEC Éléments complémentaires

**XEC010** U Tableau de protection et de contrôle d'éclairage public.
Tableau de protection et de contrôle d'éclairage public, constitué de boîte de surface en polyester, de 800x250x1000 mm, avec degré de protection IP66, couleur grise RAL 7035; 1 interrupteur général automatique (IGA), de 40 A d'intensité nominale, tétrapolaire (4P); 1 contacteur; 2 disjoncteurs magnétothermiques, un pour chaque circuit; 2 interrupteurs différentiels, un pour chaque circuit; y 1 disjoncteur magnétothermique, 1 interrupteur différentiel, 1 cellule photoélectrique y 1 interrupteur horaire programmable pour le circuit de contrôle. Comprend les éléments de fixation, les barrettes de dominos et les accessoires nécessaires pour être correctement installée. Totalement monté, connecté et testé.
Inclut: Implantation. Mise en place de la boîte pour le tableau. Connexion. Montage des composants.
Critère pour le métré: Nombre d'unités prévues, selon documentation graphique du Projet.
Critère pour le mémoire: On mesurera le nombre d'unités réellement exécutées selon les spécifications du Projet.

| Code | U | Désignation | Quantité | Prix | Montant |
|---|---|---|---|---|---|
| mt35cgm100l | U | Boîte en saillie avec porte opaque, de 800x250x1000 mm, fabriquée en polyester, avec degré de protection IP66, couleur grise RAL 7035. (matériau) | 1.000 | 104580.16 | 104580.16 |
| mt35cgm021aceal | U | Interrupteur général automatique (IGA), de 4 modules, tétrapolaire (4P), avec 10 kA de pouvoir de coupure, de 40 A d'intensité nominale, courbe C, y compris les accessoires de montage. Selon NF EN 60898-1. (matériau) | 1.000 | 21909.23 | 21909.23 |
| mt35cgm021bbbab | U | Disjoncteur magnétothermique, de 2 modules, bipolaire (2P), avec 6 kA de pouvoir de coupure, de 10 A d'intensité nominale, courbe C, y compris les accessoires de montage. Selon NF EN 60898-1. (matériau) | 2.000 | 2341.95 | 4683.90 |
| mt35cgm029eg | U | Interrupteur différentiel instantané, 2P/25A/300mA, de 2 modules, y compris les accessoires de montage. Selon NF EN 61008-1. (matériau) | 1.000 | 13062.02 | 13062.02 |
| mt35cgm080a | U | Interrupteur crépusculaire avec cellule photoélectrique, y compris les accessoires de montage. (matériau) | 1.000 | 32943.23 | 32943.23 |
| mt35cgm090a | U | Interrupteur horaire programmable. (matériau) | 1.000 | 27772.89 | 27772.89 |
| mt35cgm070a | U | Contacteur de manoeuvre, de 40 A d'intensité nominale, tétrapolaire (4P), de 4 modules, y compris les accessoires de montage. Selon IEC 60947-4. (matériau) | 1.000 | 11843.75 | 11843.75 |
| mt35cgm021bbeah | U | Disjoncteur magnétothermique, de 4 modules, tétrapolaire (4P), avec 6 kA de pouvoir de coupure, de 25 A d'intensité nominale, courbe C, y compris les accessoires de montage. Selon NF EN 60898-1. (matériau) | 2.000 | 14835.56 | 29671.12 |
| mt35cgm031fg | U | Interrupteur différentiel instantané, 4P/25A/300mA, de 4 modules, y compris les accessoires de montage. Selon NF EN 61008-1. (matériau) | 2.000 | 16591.40 | 33182.80 |
| mt35www010 | U | Produits complémentaires pour installations électriques. (matériau) | 2.000 | 278.77 | 557.54 |
| mo003 | h | Compagnon professionnel III/CP2 électricien. (main-d'œuvre) | 1.752 | 719.99 | 1261.42 |
| mo102 | h | Ouvrier professionnel II/OP électricien. (main-d'œuvre) | 1.351 | 522.78 | 706.28 |
| % | % | Frais de chantier des unités d'ouvrage | 2 % | 282174.34 | 5643.49 |
|  |  | Coûts directs |  |  | 287817.83 |
