# Canalisation souterraine de protection du câblage d'éclairage public

- Propriété du fichier: CYPE INGENIEROS, S.A.
- Format: FIEBDC-3/2002
- Zone géographique: Algérie
- Devise: DZD
- Coûts indirects: 3.00 %
- Frais généraux: 13.00 %
- Bénéfice: 6.00 %
- TVA: 19.00 %

## X Réseaux divers

### XE Électricité

#### XES Lignes souterraines

**XES010** m Canalisation souterraine de protection du câblage d'éclairage public.
Canalisation souterraine de protection du câblage d'éclairage public, constituée de tube protecteur en polyéthylène à double paroi, de 63 mm de diamètre, résistance à la compression supérieure à 250 N, fourni en rouleau. Comprend fil guide. Totalement montée, connectée et testée.
Inclut: Implantation. Mise en place du tube.
Critère pour le métré: Longueur mesurée selon documentation graphique du Projet.
Critère pour le mémoire: On mesurera la longueur réellement exécutée selon les spécifications du Projet.

| Code | U | Désignation | Quantité | Prix | Montant |
|---|---|---|---|---|---|
| mt35aia080ac | m | Tube courbable, fourni en rouleau, de polyéthylène à double paroi (intérieure lisse et extérieure annelée), de couleur orange, de 63 mm de diamètre nominal, pour canalisation enterrée, résistance à la compression 250 N, avec degré de protection IP549 selon NF EN 60529, avec câble guide incorporé. Selon NF EN 61386-1, NF EN 61386-22 et NF EN 50086-2-4. (matériau) | 1.000 | 522.54 | 522.54 |
| mt35www010 | U | Produits complémentaires pour installations électriques. (matériau) | 0.100 | 278.77 | 27.88 |
| mo003 | h | Compagnon professionnel III/CP2 électricien. (main-d'œuvre) | 0.031 | 719.99 | 22.32 |
| mo102 | h | Ouvrier professionnel II/OP électricien. (main-d'œuvre) | 0.025 | 522.78 | 13.07 |
| % | % | Frais de chantier des unités d'ouvrage | 2 % | 585.81 | 11.72 |
|  |  | Coûts directs |  |  | 597.53 |
