# Ligne souterraine de distribution basse tension en canalisation tubée sous chaussée

- Propriété du fichier: CYPE INGENIEROS, S.A.
- Format: FIEBDC-3/2002
- Zone géographique: Algérie
- Coûts indirects: 3.00 %
- Frais généraux: 13.00 %
- Bénéfice: 6.00 %
- TVA: 19.00 %

## X Réseaux divers

### XE Électricité

#### XES Lignes souterraines

**XES040** m Ligne souterraine de distribution basse tension en canalisation tubée sous chaussée, constituée de câbles unipolaires avec conducteur en aluminium, RV 4x50 mm², sa tension assignée étant de 0,6/1 kV et deux tubes protecteurs en polyéthylène à double paroi, de 160 mm de diamètre.
Fourniture et installation d'une ligne souterraine de distribution basse tension en canalisation tubée sous chaussée, constituée de 4 câbles unipolaires RV avec conducteur en aluminium, de 50 mm² de section, sa tension assignée étant de 0,6/1 kV et deux tubes protecteurs en polyéthylène à double paroi, de 160 mm de diamètre, résistance à la compression supérieure à 450 N, fourni en rouleau, placé sur dallage en béton non structural BCN: CPJ-CEM II/A 32,5 - TP - B 16 - 15/25 - E: 1 - NA - P 18-305 de 5 cm d'épaisseur et remplissage postérieur avec le même béton jusqu'à 10 cm au-dessus de la génératrice supérieure de la tuyauterie. Comprend le fil guide et.
Inclut: Implantation du parcours de la ligne. Coulage et compactage du béton pour la réalisation du dallage. Mise en place des tubes dans la tranchée. Pose des câbles. Connexion et contrôle de son bon fonctionnement. Exécution du remblai enveloppe.
Critère de métré de projet: Longueur moyenne selon documentation graphique du Projet.
Critère de mesure de l'ouvrage: On mesurera la longueur réellement exécutée selon les spécifications du Projet.
Critère d'évaluation économique: Le prix ne comprend pas l'excavation ni le remblai proprement dit.

| Code | U | Désignation | Quantité | Prix | Montant |
|---|---|---|---|---|---|
| mt10hmf040qabd | m³ | Béton non armé prêt à l'emploi BCN: CPJ-CEM II/A 32,5 - TP - B 16 - 15/25 - E: 1 - NA - P 18-305. (matériau) | 0.065 | 81.41 | 5.29 |
| mt35aia070ah | m | Tube courbable, fourni en rouleau, de polyéthylène à double paroi (intérieure lisse et extérieure annelée), de couleur orange, de 160 mm de diamètre nominal, pour canalisation enterrée, résistance à la compression 450 N, résistance à l'impact 40 joules, avec degré de protection IP 549 selon NF EN 60529, avec câble guide incorporé. Selon NF EN 61386-1, NF EN 61386-22 et NF EN 50086-2-4. (matériau) | 2.000 | 9.77 | 19.54 |
| mt35cun350a | m | Câble unipolaire RV, non propagateur de la flamme, avec conducteur d'aluminium classe 2 de 50 mm² de section, avec isolation de polyéthylène réticulé (R) et couverture en PVC (V), sa tension assignée étant de 0,6/1 kV. Selon CEI 60502-1. (matériau) | 4.000 | 3.71 | 14.84 |
| mo020 | h | Compagnon professionnel III/CP2 construction. (main-d'œuvre) | 0.029 | 3.19 | 0.09 |
| mo113 | h | Ouvrier d'exécution I/OE1 construction. (main-d'œuvre) | 0.029 | 2.26 | 0.07 |
| mo003 | h | Compagnon professionnel III/CP2 électricien. (main-d'œuvre) | 0.180 | 3.30 | 0.59 |
| mo102 | h | Ouvrier professionnel II/OP électricien. (main-d'œuvre) | 0.127 | 2.34 | 0.30 |
| % | % | Coûts directs complémentaires | 2 % | 40.72 | 0.81 |
|  |  | Coûts directs |  |  | 41.53 |
