# Fossé avec modules de drainage en polypropylène

- Propriété du fichier: CYPE Ingenieros S.A.
- Format: FIEBDC-3/2016
- Logiciel: Générateur de prix de la construction. CYPE Ingenieros, S.A.
- Date: 18/09/2024
- Zone géographique: Algérie
- Devise: DZD
- Coûts indirects: 3 %
- Frais généraux: 13 %
- Bénéfice: 6 %
- TVA: 19 %

## A VRD et aménagements extérieurs

### AA Assainissement

#### AAO Drainage

**AAO080** m Fossé avec modules de drainage en polypropylène.
Fossé drainant constitué de géotextile en polypropylène, (300 g/m²), fixation avec des piquets d'ancrage, au fond du fossé; sur lequel s'appuient modules rectangulaires de drainage en polypropylène avec structure tridimensionnelle creuse, avec un pourcentage d'ouvertures de 95%, de 400x450x680 mm, résistance à la compression 20 t/m², capacité de drainage horizontal 690 l/(m²·min), revêtus de géotextile en polypropylène, (120 g/m²).
Critère d'évaluation économique: Le prix ne comprend l'excavation, le profilage ni le remplissage avec matériau de drainage.
Inclut: Implantation. Mise en place du géotextile. Mise en place des piquets d'ancrage. Mise en place du géotextile. Mise en place des modules.
Critère pour le métré: Longueur mesurée selon documentation graphique du Projet.
Critère pour le mémoire: On mesurera la longueur réellement exécutée selon les spécifications du Projet.

| Code | U | Désignation | Quantité | Prix | Montant |
|---|---|---|---|---|---|
| mt14gso030dgvc | m² | Géotextile non tissé synthétique, thermosoudé, en polypropylène, avec une résistance à la traction longitudinale de 22 kN/m, une résistance à la traction transversale de 25 kN/m, une ouverture de cône à l'essai de perforation dynamique selon NF EN ISO 13433 inférieure à 8 mm, résistance CBR au poinçonnement 1,1 kN et une masse surfacique de 300 g/m², selon NF EN 13252. (matériau) | 4 | 506.28 | 2025.120 |
| mt48mae015a | U | Piquet d'ancrage en acier annelé, en forme de U, de 200x80x200 mm et 8 mm de diamètre. (matériau) | 4 | 99.81 | 399.240 |
| mt11cun150aa | U | Module rectangulaire de drainage en polypropylène avec structure tridimensionnelle creuse, avec un pourcentage d'ouvertures de 95%, de 400x450x680 mm, résistance à la compression 20 t/m², capacité de drainage horizontal 690 l/(m²·min). (matériau) | 1.47 | 2631.11 | 3867.732 |
| mt14gso030aaae | m² | Géotextile non tissé synthétique, thermosoudé, en polypropylène, avec une résistance à la traction longitudinale de 8 kN/m, une résistance à la traction transversale de 10,1 kN/m, une ouverture de cône à l'essai de perforation dynamique selon NF EN ISO 13433 inférieure à 40 mm, résistance CBR au poinçonnement 0,3 kN et une masse surfacique de 120 g/m², selon NF EN 13252. (matériau) | 2.65 | 203.24 | 538.586 |
| mo041 | h | Compagnon professionnel III/CP2 VRD espaces publics. (main-d'œuvre) | 0.338 | 698.09 | 235.954 |
| mo087 | h | Ouvrier professionnel II/OP VRD espaces publics. (main-d'œuvre) | 0.213 | 521.84 | 111.152 |
| % | % | Frais de chantier des unités d'ouvrage | 2 % | 7177.784 | 143.556 |
|  |  | Coûts directs |  |  | 7321.340 |

Déchets:
- pose: mt14gso030dgvc; facteur de déchet 0.035
- pose: mt11cun150aa; facteur de déchet 0.0254812
- pose: mt14gso030aaae; facteur de déchet 0.07

## Ressources

**mt14gso030dgvc** m² Géotextile non tissé synthétique
Données techniques: Coût énergétique 38.490 MJ; Émission de CO2 1.286 kg; Code CED 17 06 04; Masse de l'élément 0.3 kg; Volume 0.0005 m3
Déchets:
- emballage: re170203 Plastique. (composant de déchet); quantité 0.034 kg; Code CED 17 02 03; Masse de l'élément 1 kg; Volume 0.001667 m3

**mt11cun150aa** U Module rectangulaire de drainage en polypropylène avec structure tridimensionnelle creuse
Données techniques: Coût énergétique 604.065 MJ; Émission de CO2 18.946 kg; Code CED 17 02 03; Masse de l'élément 6.5 kg; Volume 0.010833 m3
Déchets:
- emballage: re150101 Emballages en papier et en carton. (composant de déchet); quantité 0.036 kg; Code CED 15 01 01; Masse de l'élément 1 kg; Volume 0.001333 m3

**mt14gso030aaae** m² Géotextile non tissé synthétique
Données techniques: Coût énergétique 16.404 MJ; Émission de CO2 0.564 kg; Code CED 17 06 04; Masse de l'élément 0.12 kg; Volume 0.0002 m3
Déchets:
- emballage: re170203 Plastique; quantité 0.024 kg
