# Imperméabilisation d'une tuyauterie ou d'un collecteur en béton, avec peinture époxy

- Propriété du fichier: CYPE Ingenieros S.A.
- Format: FIEBDC-3/2016
- Logiciel: Générateur de prix de la construction. CYPE Ingenieros, S.A.
- Date: 18/09/2024
- Zone géographique: Algérie
- Devise: DZD
- Coûts indirects: 3 %
- Frais généraux: 13 %
- Bénéfice: 6 %
- TVA: 19 %

## B Aménagements extérieurs

### BE Imperméabilisation

#### BEB Berges

**BEB040** m² Imperméabilisation d'une tuyauterie ou d'un collecteur en béton, avec peinture époxy.
Imperméabilisation d'une tuyauterie ou d'un collecteur en béton, via l'application d'une couche de fond de peinture imperméabilisante bicomposant, à base de résine époxy et bitume, diluée avec 25% d'eau, et d'une couche de finition avec le même produit non dilué, (rendement: 0,25 kg/m² par couche).
Inclut: Nettoyage général de la surface support. Préparation du mélange. Application de la couche de fond.
Critère pour le métré: Surface mesurée selon documentation graphique du Projet.
Critère pour le mémoire: On mesurera la surface réellement exécutée selon les spécifications du Projet.

| Code | U | Désignation | Quantité | Prix | Montant |
|---|---|---|---|---|---|
| mt27upx200a | kg | Peinture imperméabilisante bicomposant, à base de résine époxy et bitume, selon NF EN 1504-2, à appliquer à la brosse, au rouleau ou au pistolet. (matériau) | 0.5 | 780.64 | 390.320 |
| mo032 | h | Compagnon professionnel III/CP2 poseur de produits imperméabilisants. (main-d'œuvre) | 0.188 | 698.09 | 131.241 |
| mo070 | h | Ouvrier professionnel II/OP poseur de produits imperméabilisants. (main-d'œuvre) | 0.188 | 521.84 | 98.106 |
| % | % | Frais de chantier des unités d'ouvrage | 2 % | 619.667 | 12.393 |
|  |  | Coûts directs |  |  | 632.060 |

Déchets:
- pose: mt27upx200a; facteur de déchet 0.0275

## Ressources

**mt27upx200a** kg Peinture imperméabilisante bicomposant
Données techniques: Coût énergétique 31.490 MJ; Émission de CO2 1.556 kg; Code CED 08 01 11; Masse de l'élément 1 kg; Volume 0.001111 m3
Déchets:
- emballage: re170203 Plastique. (composant de déchet); quantité 0.045 kg; Code CED 17 02 03; Masse de l'élément 1 kg; Volume 0.001667 m3
