# Remblai à l'arrière d'un mur, avec granulats recyclés

- Propriété du fichier: CYPE Ingenieros S.A.
- Format: FIEBDC-3/2016
- Logiciel: Générateur de prix de la construction. CYPE Ingenieros, S.A.
- Date: 25/06/2024
- Zone géographique: Algérie
- Devise: DZD
- Coûts indirects: 3 %
- Frais généraux: 13 %
- Bénéfice: 6 %
- TVA: 19 %

## B Aménagements extérieurs

### BT Terrassement

#### BTR Remblais

**BTR060** m³ Remblai à l'arrière d'un mur, avec granulats recyclés.
Remblai à l'arrière d'un mur de maçonnerie, avec granulat recyclé de béton de 40 à 80 mm de diamètre, avec des moyens mécaniques.
Inclut: Extension du matériau de remblai en couches d'épaisseurs uniformes. Humidification ou assèchement de chaque couche.
Critère pour le métré: Volume moyen sur les sections théoriques de l'excavation, selon documentation graphique du Projet.
Critère pour le mémoire: On mesurera, en profil compacté, le volume réellement exécuté selon les spécifications du Projet, sans inclure les augmentations par excès d'excavation non autorisés.

| Code | U | Désignation | Quantité | Prix | Montant |
|---|---|---|---|---|---|
| mt01aro010h | t | Granulat recyclé de béton, de granulométrie comprise entre 40 et 80 mm, fourni par camion. (matériau) | 2.325 | 1100.02 | 2557.547 |
| mo087 | h | Ouvrier professionnel II/OP VRD espaces publics. (main-d'œuvre) | 0.031 | 521.84 | 16.177 |
| % | % | Frais de chantier des unités d'ouvrage | 2 % | 2573.724 | 51.474 |
|  |  | Coûts directs |  |  | 2625.198 |

Déchets:
- pose: mt01aro010h Granulat recyclé de béton, de granulométrie comprise entre 40 et 80 mm, fourni par camion; facteur de déchet 0.00738915
- excavation: ruo170504 Terre et pierres distinctes de celles spécifiées dans le code 17 05 03. (composant de déchet); quantité -1e+007 kg; Code CED 17 05 04; Masse de l'élément 1 kg; Volume 0.000625 m3

## Ressources

**mt01aro010h** t Granulat recyclé de béton, de granulométrie comprise entre 40 et 80 mm, fourni par camion
Données techniques: Coût énergétique 71.000 MJ; Émission de CO2 10.000 kg; Code CED 01 04 08; Masse de l'élément 1000 kg; Volume 0.666667 m3
