# Bidon pour le stockage des déchets dangereux

- Propriété du fichier: CYPE Ingenieros S.A.
- Format: FIEBDC-3/2016
- Logiciel: Générateur de prix de la construction. CYPE Ingenieros, S.A.
- Date: 25/06/2024
- Zone géographique: Algérie
- Devise: DZD
- Coûts indirects: 3 %
- Frais généraux: 13 %
- Bénéfice: 6 %
- TVA: 19 %

## D Gestion de déchets

### DD Dangereux

#### DDA Stockage des déchets dangereux

**DDA010** U Bidon pour le stockage des déchets dangereux.
Bidon de 100 litres de capacité pour les déchets dangereux provenant de la construction ou de la démolition, apte au stockage de dissolvants, liquides de nettoyage et liqueurs mères organohalogénées.
Inclut: Fourniture et emplacement. Marquage du récipient avec l'étiquette correspondante.
Critère pour le métré: Nombre d'unités prévues, selon documentation graphique du Projet.
Critère pour le mémoire: On mesurera le nombre d'unités réellement exécutées selon les spécifications du Projet.

| Code | U | Désignation | Quantité | Prix | Montant |
|---|---|---|---|---|---|
| mt08grg010b | U | Bidon de 100 litres de capacité, apte pour le stockage des déchets dangereux. (matériau) | 1 | 6711.16 | 6711.160 |
| mo113 | h | Ouvrier d'exécution I/OE1 construction. (main-d'œuvre) | 0.125 | 502.77 | 62.846 |
| % | % | Frais de chantier des unités d'ouvrage | 2 % | 6774.006 | 135.480 |
|  |  | Coûts directs |  |  | 6909.486 |
