# Transplantation d'un arbre

- Propriété du fichier: CYPE Ingenieros S.A.
- Format: FIEBDC-3/2016
- Logiciel: Générateur de prix de la construction. CYPE Ingenieros, S.A.
- Date: 18/09/2024
- Zone géographique: Algérie
- Devise: DZD
- Coûts indirects: 3 %
- Frais généraux: 13 %
- Bénéfice: 6 %
- TVA: 19 %

## L Espaces verts

### LA Fourniture et plantation d'espèces

#### LAP Plantation et transplantation d'espèces

**LAP020** U Transplantation d'un arbre.
Transplantation d'un arbre de 250 cm de diamètre, avec une transplanteuse.
Inclut: Taillage de racines. Élagage de branches. Transport au lieu de destination. Plantation. Coupe de racines.
Critère pour le métré: Nombre d'unités prévues, selon documentation graphique du Projet.
Critère pour le mémoire: On mesurera le nombre d'unités réellement transplantées selon les spécifications du Projet.

| Code | U | Désignation | Quantité | Prix | Montant |
|---|---|---|---|---|---|
| mq09trp010e | h | Transplanteuse hydraulique, pour mottes de terre de 250 cm de diamètre. (matériel) | 1.54 | 107462.77 | 165492.666 |
| mo040 | h | Compagnon professionnel III/CP2 jardinier. (main-d'œuvre) | 1.251 | 698.09 | 873.311 |
| mo086 | h | Ouvrier professionnel II/OP jardinier. (main-d'œuvre) | 2.377 | 521.84 | 1240.414 |
| % | % | Frais de chantier des unités d'ouvrage | 2 % | 167606.391 | 3352.128 |
|  |  | Coûts directs |  |  | 170958.519 |
