# Transplantation de végétation

- Propriété du fichier: CYPE Ingenieros S.A.
- Format: FIEBDC-3/2016
- Logiciel: Générateur de prix de la construction. CYPE Ingenieros, S.A.
- Date: 25/06/2024
- Zone géographique: Algérie
- Devise: DZD
- Coûts indirects: 3 %
- Frais généraux: 13 %
- Bénéfice: 6 %
- TVA: 19 %

## L Espaces verts

### LA Fourniture et plantation d'espèces

#### LAP Plantation et transplantation d'espèces

**LAP030** U Transplantation de végétation.
Transplantation de végétation d'entre 60 et 80 cm de périmètre de tronc, située en terre, avec une pelleteuse.
Inclut: Taillage de racines. Élagage de branches. Transport au lieu de destination. Plantation. Coupe de racines.
Critère pour le métré: Nombre d'unités prévues, selon documentation graphique du Projet.
Critère pour le mémoire: On mesurera le nombre d'unités réellement transplantées selon les spécifications du Projet.

| Code | U | Désignation | Quantité | Prix | Montant |
|---|---|---|---|---|---|
| mq01ret020b | h | Rétro chargeuse sur pneus, de 70 kW. (matériel) | 2.475 | 4025.96 | 9964.251 |
| mq04cag010b | h | Camion grue jusqu'à 10 t de charge maximale. (matériel) | 0.22 | 6173.42 | 1358.152 |
| mo040 | h | Compagnon professionnel III/CP2 jardinier. (main-d'œuvre) | 1.439 | 698.09 | 1004.552 |
| mo115 | h | Ouvrier jardinier. (main-d'œuvre) | 5.63 | 502.77 | 2830.595 |
| mo086 | h | Ouvrier professionnel II/OP jardinier. (main-d'œuvre) | 5.63 | 521.84 | 2937.959 |
| % | % | Frais de chantier des unités d'ouvrage | 2 % | 18095.509 | 361.910 |
|  |  | Coûts directs |  |  | 18457.419 |
