# Conifère

- Propriété du fichier: CYPE Ingenieros S.A.
- Format: FIEBDC-3/2016
- Logiciel: Générateur de prix de la construction. CYPE Ingenieros, S.A.
- Date: 18/09/2024
- Zone géographique: Algérie
- Devise: DZD
- Coûts indirects: 3 %
- Frais généraux: 13 %
- Bénéfice: 6 %
- TVA: 19 %

## L Espaces verts

### LA Fourniture et plantation d'espèces

#### LAS Fourniture des espèces

**LAS040** U Conifère.
Cyprès de Monterey (Cupressus macrocarpa 'Lutea') de 200 à 250 cm de hauteur; fourniture en container standard.
Inclut: Transport et déchargement au pied du trou de plantation.
Critère pour le métré: Nombre d'unités prévues, selon documentation graphique du Projet.
Critère pour le mémoire: On mesurera le nombre d'unités réellement fournies selon les spécifications du Projet.

| Code | U | Désignation | Quantité | Prix | Montant |
|---|---|---|---|---|---|
| mt48ecr045fhd | U | Cyprès de Monterey (Cupressus macrocarpa 'Lutea') de 200 à 250 cm de hauteur; fourniture en container standard de 25 l. (matériau) | 1 | 4670.78 | 4670.780 |
| % | % | Frais de chantier des unités d'ouvrage | 2 % | 4670.780 | 93.416 |
|  |  | Coûts directs |  |  | 4764.196 |
