# Système guide pour guidage de racines d'arbre

- Propriété du fichier: CYPE Ingenieros S.A.
- Format: FIEBDC-3/2016
- Logiciel: Générateur de prix de la construction. CYPE Ingenieros, S.A.
- Date: 18/09/2024
- Zone géographique: Algérie
- Devise: DZD
- Coûts indirects: 3 %
- Frais généraux: 13 %
- Bénéfice: 6 %
- TVA: 19 %

## L Espaces verts

### LP Systèmes de protection et décoration

#### LPI Protections individuelles de plantes

**LPI040** m Système guide pour guidage de racines d'arbre.
Système guide pour guidage de racines d'arbre, constitué de panneau en polyéthylène haute densité (PEHD/HDPE), de 39 cm de hauteur et 1,5 mm d'épaisseur, avec double bord supérieur et dispositifs d'ancrage au terrain incorporés, pour compenser la poussée provoquée par la croissance des racines; placé autour de la souche de l'arbre pour guidage des racines vers le fond de la plantation. Comprend les vis pour l'assemblage des panneaux.
Inclut: Implantation des panneaux au fond de la plantation. Préparation et découpe des panneaux. Mise en place des panneaux. Union des panneaux.
Critère pour le métré: Longueur mesurée selon documentation graphique du Projet.
Critère pour le mémoire: On mesurera la longueur réellement exécutée selon les spécifications du Projet.

| Code | U | Désignation | Quantité | Prix | Montant |
|---|---|---|---|---|---|
| mt48tup010a | m² | Panneau en polyéthylène haute densité (PEHD/HDPE), de 39 cm de hauteur et 1,5 mm d'épaisseur, avec double bord supérieur et dispositifs d'ancrage au terrain incorporés, pour compenser la poussée provoquée par la croissance des racines; avec des vis pour l'assemblage des panneaux. (matériau) | 2.564 | 2344.71 | 6011.836 |
| mo040 | h | Compagnon professionnel III/CP2 jardinier. (main-d'œuvre) | 0.125 | 698.09 | 87.261 |
| mo086 | h | Ouvrier professionnel II/OP jardinier. (main-d'œuvre) | 0.25 | 521.84 | 130.460 |
| % | % | Frais de chantier des unités d'ouvrage | 2 % | 6229.557 | 124.591 |
|  |  | Coûts directs |  |  | 6354.148 |
