# Géotextile tissé

- Propriété du fichier: CYPE Ingenieros S.A.
- Format: FIEBDC-3/2016
- Logiciel: Générateur de prix de la construction. CYPE Ingenieros, S.A.
- Date: 16/06/2025
- Zone géographique: Algérie
- Devise: DZD
- Coûts indirects: 3 %
- Frais généraux: 13 %
- Bénéfice: 6 %
- TVA: 19 %

## L Espaces verts

### LP Systèmes de protection et décoration

#### LPS Protections du sol

**LPS020** m² Géotextile tissé.
Géotextile tissé à base de polypropylène, avec une résistance à la traction longitudinale de 18,0 kN/m, une résistance à la traction transversale de 16,0 kN/m, une ouverture de cône à l'essai de perforation dynamique selon NF EN ISO 13433 inférieure à 17 mm, résistance CBR au poinçonnement 2 kN et une masse surfacique de 83 g/m². Mise en place: avec des recouvrements et avec piquets d'ancrage en acier, en forme de L, de 6 mm de diamètre (2 U/m²), directement sur le terrain.
Inclut: Mise en place du géotextile. Résolution des recouvrements et des unions. Fixation du géotextile.
Critère pour le métré: Surface mesurée selon documentation graphique du Projet.
Critère pour le mémoire: On mesurera la surface réellement exécutée selon les spécifications du Projet, y compris les bords et les recouvrements.

| Code | U | Désignation | Quantité | Prix | Montant |
|---|---|---|---|---|---|
| mt14gsa040aa | m² | Géotextile tissé à base de polypropylène, avec une résistance à la traction longitudinale de 18 kN/m, une résistance à la traction transversale de 16 kN/m, une ouverture de cône à l'essai de perforation dynamique selon NF EN ISO 13433 inférieure à 17 mm, résistance CBR au poinçonnement 2 kN et une masse surfacique de 83 g/m², selon NF EN 13252. (matériau) | 1.1 | 162.89 | 179.179 |
| mt48mal015c | U | Piquet d'ancrage en acier, en forme de L, de 6 mm de diamètre, pour fixation des filets et des mailles au terrain. (matériau) | 2 | 67.24 | 134.480 |
| mo041 | h | Compagnon professionnel III/CP2 VRD espaces publics. (main-d'œuvre) | 0.003 | 731.39 | 2.194 |
| mo087 | h | Ouvrier professionnel II/OP VRD espaces publics. (main-d'œuvre) | 0.005 | 546.7 | 2.734 |
| % | % | Frais de chantier des unités d'ouvrage | 2 % | 318.587 | 6.372 |
|  |  | Coûts directs |  |  | 324.959 |

Déchets:
- pose: mt14gsa040aa; facteur de déchet 0.07
- pose: mt48mal015c Piquet d'ancrage en acier, en forme de L, de 6 mm de diamètre, pour fixation des filets et des mailles au terrain; facteur de déchet 0.025

## Ressources

**mt14gsa040aa** m² Géotextile tissé à base de polypropylène
Données techniques: Coût énergétique 12.535 MJ; Émission de CO2 0.441 kg; Code CED 17 06 04; Masse de l'élément 0.083 kg; Volume 0.000138 m3
Déchets:
- emballage: re170203 Plastique. (composant de déchet); quantité 0.024 kg; Code CED 17 02 03; Masse de l'élément 1 kg; Volume 0.001667 m3

**mt48mal015c** U Piquet d'ancrage en acier, en forme de L, de 6 mm de diamètre, pour fixation des filets et des mailles au terrain
Données techniques: Coût énergétique 0.534 MJ; Émission de CO2 0.022 kg; Code CED 17 04 05; Masse de l'élément 0.042 kg; Volume 0.00002 m3
