# Fertilisation intense du terrain

- Propriété du fichier: CYPE Ingenieros S.A.
- Format: FIEBDC-3/2016
- Logiciel: Générateur de prix de la construction. CYPE Ingenieros, S.A.
- Date: 31/10/2025
- Zone géographique: Algérie
- Devise: DZD
- Coûts indirects: 3 %
- Frais généraux: 13 %
- Bénéfice: 6 %
- TVA: 19 %

## L Espaces verts

### LT Préparation du terrain

#### LTE Apport d'engrais

**LTE020** m² Fertilisation intense du terrain.
Fertilisation intense du terrain avec engrais minéral complexe NPK 15-15-15 avec un rendement de 0,06 kg/m², fumier traité avec un rendement de 6 kg/m² et tourbe criblée avec un rendement de 0,001 l/m², extension avec des moyens manuels et mécaniques, avec dumper autochargeable et retournement postérieur du terrain avec un motoculteur, jusqu'à obtenir son incorporation au sol sur une profondeur moyenne de 15 cm.
Inclut: Extension des produits d'engrais sur le terrain. Retournement du terrain. Récupération des restes. Chargement des restes dans le camion ou la benne.
Critère pour le métré: Surface mesurée en projection horizontale, selon documentation graphique du Projet.
Critère pour le mémoire: On mesurera, en projection horizontale, la surface réellement exécutée selon les spécifications du Projet.

| Code | U | Désignation | Quantité | Prix | Montant |
|---|---|---|---|---|---|
| mt48tip010 | kg | Engrais minéral complexe NPK 15-15-15. (matériau) | 0.06 | 82.8 | 4.968 |
| mt48tie070 | kg | Fumier. (matériau) | 6 | 4.52 | 27.120 |
| mt48tie060 | m³ | Tourbe tamisée. (matériau) | 0.001 | 7818.51 | 7.819 |
| mq09mot010 | h | Motoculteur 60/80 cm. (matériel) | 0.004 | 299.26 | 1.197 |
| mq04dua010a | h | Dumper autochargeur de 1,5 t de charge utile. (matériel) | 0.044 | 659.49 | 29.018 |
| mo040 | h | Compagnon professionnel III/CP2 jardinier. (main-d'œuvre) | 0.001 | 731.39 | 0.731 |
| mo086 | h | Ouvrier professionnel II/OP jardinier. (main-d'œuvre) | 0.1 | 546.7 | 54.670 |
| % | % | Frais de chantier des unités d'ouvrage | 2 % | 125.523 | 2.510 |
|  |  | Coûts directs |  |  | 128.033 |

Déchets:
- pose: mt48tip010 Engrais minéral complexe NPK 15-15-15; facteur de déchet 0.055
- pose: mt48tie070 Fumier; facteur de déchet 0.04125

## Ressources

**mt48tip010** kg Engrais minéral complexe NPK 15-15-15
Données techniques: Coût énergétique 30.294 MJ; Émission de CO2 3.674 kg; Code CED 06 10 99; Masse de l'élément 1 kg; Volume 0.001111 m3
Déchets:
- emballage: re170203 Plastique. (composant de déchet); quantité 0.003 kg; Code CED 17 02 03; Masse de l'élément 1 kg; Volume 0.001667 m3

**mt48tie070** kg Fumier
Données techniques: Coût énergétique 0.300 MJ; Émission de CO2 0.020 kg; Code CED 02 01 06; Masse de l'élément 1 kg; Volume 0.001 m3
