# Jardinière en acier

- Propriété du fichier: CYPE Ingenieros S.A.
- Format: FIEBDC-3/2016
- Logiciel: Générateur de prix de la construction. CYPE Ingenieros, S.A.
- Date: 08/11/2024
- Zone géographique: Algérie
- Devise: DZD
- Coûts indirects: 3 %
- Frais généraux: 13 %
- Bénéfice: 6 %
- TVA: 19 %

## M Mobilier urbain

### MF Fleurissement

#### MFB Jardinières

**MFB060** U Jardinière en acier.
Jardinière cylindrique en acier, de 120 cm de diamètre et 60 cm de hauteur et capacité 600 litres, avec impression époxy et peinture au polyester.
Inclut: Mise en place de la jardinière. Suppression et nettoyage du matériau excédant.
Critère pour le métré: Nombre d'unités prévues, selon documentation graphique du Projet.
Critère pour le mémoire: On mesurera le nombre d'unités réellement exécutées selon les spécifications du Projet.

| Code | U | Désignation | Quantité | Prix | Montant |
|---|---|---|---|---|---|
| mt52mug250ng | U | Jardinière cylindrique en acier, de 120 cm de diamètre et 60 cm de hauteur et capacité 600 litres, avec impression époxy et peinture au polyester. (matériau) | 1 | 186958.34 | 186958.340 |
| mq04cag010a | h | Camion grue jusqu'à 6 t de charge maximale. (matériel) | 0.396 | 5480.9 | 2170.436 |
| mo041 | h | Compagnon professionnel III/CP2 VRD espaces publics. (main-d'œuvre) | 0.45 | 700.68 | 315.306 |
| mo087 | h | Ouvrier professionnel II/OP VRD espaces publics. (main-d'œuvre) | 0.738 | 523.78 | 386.550 |
| % | % | Frais de chantier des unités d'ouvrage | 2 % | 189830.632 | 3796.613 |
|  |  | Coûts directs |  |  | 193627.245 |

## Ressources

**mt52mug250ng** U Jardinière cylindrique en acier
Données techniques: Coût énergétique 3875.991 MJ; Émission de CO2 240.002 kg
Déchets:
- emballage: re150101 Emballages en papier et en carton. (composant de déchet); quantité 1.584 kg; Code CED 15 01 01; Masse de l'élément 1 kg; Volume 0.001333 m3
