# Bord métallique en acier galvanisé, pour entourage d'arbre

- Propriété du fichier: CYPE Ingenieros S.A.
- Format: FIEBDC-3/2016
- Logiciel: Générateur de prix de la construction. CYPE Ingenieros, S.A.
- Date: 25/06/2024
- Zone géographique: Algérie
- Devise: DZD
- Coûts indirects: 3 %
- Frais généraux: 13 %
- Bénéfice: 6 %
- TVA: 19 %

## M Mobilier urbain

### MF Fleurissement

#### MFG Protections pour entourages d'arbres

**MFG040** U Bord métallique en acier galvanisé, pour entourage d'arbre.
Bordure métallique, en pièce flexible de tôle pliée en acier galvanisé de 16 microns d'épaisseur moyenne, de 175 mm de hauteur, 1,5 mm d'épaisseur et 920 mm de diamètre, avec l'extrémité supérieure arrondie avec une largeur de 14 mm et avec leurs côtés unis entre eux via vis passantes ou autoformeuses en acier galvanisé, introduite dans le terrain, pour entourage d'arbre.
Inclut: Implantation. Mise en place de la pièce de bord.
Critère pour le métré: Nombre d'unités prévues, selon documentation graphique du Projet.
Critère pour le mémoire: On mesurera le nombre d'unités réellement exécutées selon les spécifications du Projet.

| Code | U | Désignation | Quantité | Prix | Montant |
|---|---|---|---|---|---|
| mt18bmp060gs | U | Bordure métallique, en pièce flexible de tôle pliée en acier galvanisé de 16 microns d'épaisseur moyenne, de 175 mm de hauteur, 1,5 mm d'épaisseur et 920 mm de diamètre, avec l'extrémité supérieure arrondie avec une largeur de 14 mm et avec leurs côtés unis entre eux via vis passantes ou autoformeuses en acier galvanisé, à introduire dans le terrain. (matériau) | 1 | 3520.54 | 3520.540 |
| mo087 | h | Ouvrier professionnel II/OP VRD espaces publics. (main-d'œuvre) | 0.1 | 521.84 | 52.184 |
| % | % | Frais de chantier des unités d'ouvrage | 2 % | 3572.724 | 71.454 |
|  |  | Coûts directs |  |  | 3644.178 |
