# Protection de talus avec un film de polyéthylène et une maille à triple torsion ancrée au terrain

- Propriété du fichier: CYPE Ingenieros S.A.
- Format: FIEBDC-3/2016
- Logiciel: Générateur de prix de la construction. CYPE Ingenieros, S.A.
- Date: 18/09/2024
- Zone géographique: Algérie
- Devise: DZD
- Coûts indirects: 3 %
- Frais généraux: 13 %
- Bénéfice: 6 %
- TVA: 19 %

## S Sécurité et santé

### SC Équipements de protection collective

#### SCD Protection des talus

**SCD020** m² Protection de talus avec un film de polyéthylène et une maille à triple torsion ancrée au terrain.
Protection d'un talus face à l'éboulement de la couche superficielle du terrain, constituée d'un film de polyéthylène haute densité de 2 mm d'épaisseur, maille à triple torsion, hexagonale, 8x10-13, en fil de fer galvanisé de 2,00 mm de diamètre et ancrages au terrain constitués de barres à haute adhérence en acier Fe E 500. Comprend les câbles en acier entre les ancrages, pour la fixation de la maille à triple torsion.
Critère pour le métré: Surface mesurée selon Plan général de coordination en matière de sécurité et de protection de la santé.
Critère pour le mémoire: La surface mesurée sera celle réellement montée selon spécifications d'Étude ou d'Étude Basique de Sécurité et Santé.

| Code | U | Désignation | Quantité | Prix | Montant |
|---|---|---|---|---|---|
| mt50spr055a | m² | Membrane en polyéthylène haute densité, de 2 mm d'épaisseur, résistante aux intempéries. (matériau) | 1.2 | 388.94 | 466.728 |
| mt07ame510e | m² | Maille à triple torsion, hexagonale, 8x10-13, en fil de fer galvanisé de 2 mm de diamètre, pour protection des talus. (matériau) | 1 | 331.34 | 331.340 |
| mt07aco055e | kg | Barres en acier haute adhérence, Fe E 500, de divers diamètres. (matériau) | 0.6 | 133.98 | 80.388 |
| mt50spr100b | m | Câble en acier de 2 mm de diamètre, pour la fixation de maille à triple torsion. (matériau) | 1.7 | 160.01 | 272.017 |
| mq07cce010a | h | Camion avec nacelle élévatrice à bras articulé de 16 m de hauteur maximale de travail et 260 kg de charge maximale. (matériel) | 0.154 | 5462.77 | 841.267 |
| mo120 | h | Ouvrier Sécurité et Santé. (main-d'œuvre) | 0.35 | 502.77 | 175.970 |
| % | % | Frais de chantier des unités d'ouvrage | 2 % | 2167.710 | 43.354 |
|  |  | Coûts directs |  |  | 2211.064 |

Déchets:
- pose: mt50spr055a Membrane en polyéthylène haute densité, de 2 mm d'épaisseur, résistante aux intempéries; facteur de déchet 0.06
- pose: mt07ame510e Maille à triple torsion, hexagonale, 8x10-13, en fil de fer galvanisé de 2 mm de diamètre, pour protection des talus; facteur de déchet 0.0188
- pose: mt07aco055e Barres en acier haute adhérence, Fe E 500, de divers diamètres; facteur de déchet 0.0075
- pose: mt50spr100b Câble en acier de 2 mm de diamètre, pour la fixation de maille à triple torsion; facteur de déchet 0.0156327

## Ressources

**mt50spr055a** m² Membrane en polyéthylène haute densité, de 2 mm d'épaisseur, résistante aux intempéries
Données techniques: Coût énergétique 270.924 MJ; Émission de CO2 9.641 kg; Code CED 17 06 04; Masse de l'élément 1.96 kg; Volume 0.003267 m3
Déchets:
- emballage: re170203 Plastique. (composant de déchet); quantité 0.024 kg; Code CED 17 02 03; Masse de l'élément 1 kg; Volume 0.001667 m3

**mt07ame510e** m² Maille à triple torsion, hexagonale, 8x10-13, en fil de fer galvanisé de 2 mm de diamètre, pour protection des talus
Données techniques: Coût énergétique 20.512 MJ; Émission de CO2 1.991 kg; Code CED 17 04 05; Masse de l'élément 0.74 kg; Volume 0.000352 m3
Déchets:
- emballage: re170203 Plastique; quantité 0.02 kg

**mt07aco055e** kg Barres en acier haute adhérence, Fe E 500, de divers diamètres
Données techniques: Coût énergétique 9.830 MJ; Émission de CO2 0.510 kg; Code CED 17 04 05; Masse de l'élément 1 kg; Volume 0.000476 m3

**mt50spr100b** m Câble en acier de 2 mm de diamètre, pour la fixation de maille à triple torsion
Données techniques: Coût énergétique 0.277 MJ; Émission de CO2 0.069 kg; Code CED 17 04 11; Masse de l'élément 0.0245 kg; Volume 0.000016 m3
Déchets:
- emballage: re150101 Emballages en papier et en carton. (composant de déchet); quantité 0.067 kg; Code CED 15 01 01; Masse de l'élément 1 kg; Volume 0.001333 m3
